# Energetische Sanierung Dorfgemeinschaftshaus Iggel
Leistungsbeschreibung (GAEB DA XML 3.3, DA81)
Projekt: 38/22
Währung: EUR
Ausführungsbeginn: 17.08.2026
Ausführungsende: 13.11.2026
Erstellt mit: GXML Toolbox V3.3 R20220330, ORCA AVA 27 27.00.00, 17.09.2026

## Leistungsbeschreibung Elektrotechnik
Leistungsbeschreibung Elektrotechnik

Allgemeine Baubeschreibung

Dorfgemeinschaftshaus Iggelbach

Die Abmessungen des Gebäudes sind 18,88 m Breite, 11,57m Tiefe ergeben eine
Grundfläche von 214,68 m². Es ist ein Treppenraum zur Erschließung der weiteren
Geschosse vorhanden. Der Toilettenanbau hat die Abmessungen 10,03 m Breite
und 4,08 m (mit Verglasung 7,13 m) Tiefe.

Das Mauerwerk ist ein  Sandsteinmauerwerk

Das UG soll im Sinne des Brandschutz ertüchtigt werden. Dort soll eine Lagerung
von Vereinsmaterialien angeboten werden. Momentan ist ein Raum nur vom
Nachbargrundstück aus zugänglich. Dieser Raum soll nun vom Keller aus zugänglich
gemacht werden, und die Öffnung zum Nachbargrundstück geschlossen werden.
Das UG soll vom Treppenraum brandschutztechnisch getrennt werden.
Das EG soll zukünftig als großer Saal für Veranstaltungen nutzbar gemacht werden.
Hierfür soll die Trennwand der beiden vorhandenen Räume entfernt werden. Für die
getrennte Nutzung soll eine flexible Trennwand installiert werden.
Der Anbau für die Sanitäranlagen wird bestehen bleiben und modernisiert. Der
überdachte Bereich der Sanitäranlagen wird nach Außen mit einer Glasfront
geschlossen. Hier ist auch ein Hebelift für Personen mit Einschränkung vorgesehen.
. Der Treppenraum wird mit einer
Türe in T 30-RS mit Rauchschalter und Obentürschließer verschlossen. Der
Dachbereich des Sanitär-Anbau's hat einen Zugang vom Treppenraum des
Hauptgebäudes. Dieser wird, den Brandschutzanforderungen entsprechend,
verschlossen.
Bei der zukünftigen Nutzung, halten sich Personen nur noch im Erdgeschoss auf.
Eine Nutzung von Geschossen über dem Erdgeschoss mit Aufenthalt von Personen
ist nicht vorgesehen.
Zusammenfassend soll das Gebäude zukünftig wie folgt genutzt werden:

KG = Haustechnik, Lagerräume
EG = zwei Vereinsräume mit flexibler Trennwand
OG = keine Nutzung, kein Aufenthalt von Personen
DG = keine Nutzung, kein Aufenthalt von Personen

Bei den auszuführenden Arbeiten handelt es sich um konventionelle
Elektroinstallation. Die Arbeiten beschränken sich auf
den Aufbau von Leitungswegen, die Verkabelung von Endverbraucherstromkreisen
 und der Allgemeinbereiche sowie Kabelzug für Heizung,
Lüftung und Sanitär gemäß Kabelzugliste.

Im Keller,  erfolgt die Leitungsverlegung auf Putz
oder in der Kabelrinne. , Treppenhäuser und die Sanitär, Saal EG
(ausgenommen KG) werden unter Putz installiert.

Beschreibung der örtlichen Verhältnisse

Das o.g. Objekt ist gut über die öffentliche Straße zu erreichen.

Ausführung der Bauleistung

Ausführungsunterlagen

Besondere Technische Vertragsbedingungen

Arbeits-Datenliste

Leistungsverzeichnis

Anlagen zum Leistungsverzeichnis

Ausführung der Bauleistung

0.1 Die Ausführung erfolgt für die ausgeschriebenen Leistungen in einem Bauabschnitt.

0.2 Der verantwortliche Bauleiter ist dem Auftraggeber vor Baubeginn zu benennen.
Seine ständige Erreichbarkeit während der Bauausführung muss gewährleistet sein.

0.3 Die Angebotspreise schließen alle Lieferungen und Leistungen, die zur betriebsfertigen Erstellung der Anlagen und Abnahme durch den TÜV erforderlich sind, ein. Die zusätzlichen Nebenleistungen, die der Bieter mit in seinen Preisen einzukalkulieren hat, sind aus der Leistungsabgrenzung ersichtlich.

0.4 Der Auftragnehmer ist verpflichtet, die Lärmimmissionen der Baugeräte und Baumaschinen durch entsprechende Schallschutzmaßnahmen auf ein Mindestmaß zu beschränken. Hierbei sind die allgemeinen Verwaltungsvorschriften zum Schutz gegen Baulärm in der neuesten Fassung sowie die gültigen Lärmschutzverordnungen zu beachten.

0.5 Vom Auftragnehmer ist ein Bautagebuch in gebundener Form zu führen, aus dem alle wesentlichen Vorkomnisse der Baustelle hervorgehen (z. B. Personal- und Geräteeinsatz, Arbeitsfortschritt, Materialprüfungen, Besucher, Festlegungen usw.).

Tage, an denen witterungsbedingt, oder aus Gründen, die der Auftragnehmer nicht zu verantworten hat, nicht gearbeitet werden kann, sind täglich von der Oberbauleitung im Bautagebuch abzuzeichnen.
Das abgeschlossene Bautagebuch ist der Schlussabrechnung beizufügen.

0.6 Leistungsabgrenzung

Leistungen des Anbieters, welche im Angebotsgrundpreis enthalten sind.

Montage durch qualifiziertes Fachpersonal.

Übernahme der Kosten für die behördliche Abnahmeprüfung.

Beihilfe zum Abladen und Transport schwerer Teile bis zur Verwendungsstelle sowie Stellen eines dafür geeigneten Hebezeuges.

## Ausführungsunterlagen
Ausführungsunterlagen

0.1 Die bauseits 1fach zur Verfügung gestellten Ausführungspläne
  und techn. Berechnungen sind vom Auftragnehmer zu prüfen.
  Eventuelle Beanstandungen sind dem Bauherrn vor Baubeginn
  schriftlich mitzuteilen.

0.2 Planunterlagen und Berechnungen, die der Auftragnehmer
  herstellt, sind dem Bauherrn vor Baubeginn zur Genehmigung
  vorzulegen. Der Auftragnehmer wird hierdurch jedoch nicht von
  seiner Haftung befreit.

0.3 Gemäß VOB Teil B Paragraph 3 Ausführungsunterlagen Ziffer 5
  und Paragraph 4 Ausführung Ziffer 2 sind Werkszeichnungen
  ohne Aufforderung vorzulegen.
  Materialbestellungen beziehen sich im Weiteren immer auf
  freigegebene Unterlagen.
  Für Fehlbestellungen haftet der Auftragnehmer.

## Arbeits-Datenliste
Arbeits-Datenliste

Projekt-Nr:  38/2022
Gruppe:
Datum:

Die Arbeits-Datenliste enthält nur die vom Auftragnehmer zu bearbeitenden Tätigkeiten in ihrer zeitlichen Reihenfolge.
Diese Fristen und Termine kennzeichnen Arbeitstage.
Arbeitstage sind alle Tage, die nicht Samstage, Sonntage oder gesetzliche Feiertage sind.

Arbeits-Aktivitäten Tage  ....  Siehe Bauzeitenplan
-------------------------------------------------------------------

1. Rahmenfristen

Die Rahmenfristen sind keine Vertragsfristen.
Sie geben lediglich den ungefähren Zeitraum der Ausführung an. Eine Verschiebung der Rahmenfristen berechtigt nicht zu Nachforderungen.

2. Bauzeitenplan

Für den jeweiligen Beginn und das Ende der Einzelfristen gilt der Bauzeitenplan, der vom Auftraggeber aufgestellt und erforderlichenfalls fortgeschrieben wird. Die Berichtigungen werden dem Auftragnehmer mitgeteilt. Der neue Fristbeginn ist vom Auftragnehmer auf jeden Fall einzuhalten, sofern ihm die Berichtigung spätestens am 10. Arbeitstag vor demselben mitgeteilt wurde.
Bei verspäteter Benachrichtigung ist die Ausführung spätestens innerhalb von 10 Arbeitstagen zu beginnen.

2.1
Der Auftragnehmer ist verpflichtet die zu Beginn oder im Laufe einer Tätigkeit erforderlichen, noch nicht erfüllten Voraussetzungen (pro Baueinheit, evtl. pro Geschoß) jeweils 10 Arbeitstage vor Beginn der Vertragsfristen schriftlich dem Auftraggeber oder der örtlichen Bauleitung mitzuteilen.
Damit wird die Möglichkeit geschaffen, rechtzeitig Gegenmaßnahmen zu ergreifen, so dass der Arbeitsfortschritt nicht unterbrochen werden muss.

## Besondere Vertragsbedingungen
Besondere Vertragsbedingungen

Die Einheitspreise im Leistungsverzeichnis werden auch für zusätzliche Angaben durch den Bauherrn oder der Bauleitung, die nicht im Plan erkenntlich sind, herangezogen.

Bei Änderungsarbeiten werden die Massen aufgemessen.

Es entsteht kein automatischer Anspruch, die im LV angegebenen Materialmengen in einem Arbeitsgang verlegen, montieren oder in Betrieb nehmen zu können.

Die angegebenen Positionsmengen sind gegebenenfalls in Teilmengen zu liefern und zu montieren.

Alle Schlitzarbeiten und Bohrungen müssen staubfrei ausgeführt werden.
Notwendige Absaugungen sind vorzuhalten.

In Bereichen der Schlitzarbeiten und Bohrungen müssen Böden mit Folien bzw. Vliesabdeckungen geschützt werden.

Zur Befestigung von Leitungen, Schalterdosen und Klemmdosen muss ein mineralischer Mörtel verwendet werden.

Dies o. g. Leistungen sind bei der Kalkulation der EPs mit einzurechnen.

## Zusätzliche Technische Vertragsbedingungen Elektrotechnik
Zusätzliche Technische Vertragsbedingungen

Vorbemerkungen zum Leistungsverzeichnis für die Errichtung von Starkstromanlagen mit Nennspannungen bis 1000 Volt

Bei einer Ausführung der elektrischen Einrichtung sind folgende Vorschriften, Richtlinien, Bestimmungen sowie Normen in ihrer jeweiligen Fassung verbindlich:

1. DIN VDE 0100
Elektrische Anlagen von Gebäuden

2. DIN VDE 0105
Bestimmungen für den Betrieb von Starkstromanlagen

3. DIN VDE 0108-1
Sicherheitsbeleuchtungsanlage

4. DIN VDE 0185
Blitzschutzanlagen

5. TAB
Es sind die Technischen Anschlussbedingungen des zuständigen EVUs zu beachten

6. UV's
Es sind die Unfallverhütungsvorschriften zu beachten

7. GS
Es ist das Gerätesicherheitsgesetz (Maschinenschutzgesetz) zu beachten

8. Prüfung der Elektroinstallation

Der Errichter der elektrischen Anlage muss nach Fertigstellung der Installation eine Bestätigung vorlegen und aktenkundig halten, dass die Anlage den VDE-Bestimmungen in der zum Zeitpunkt der Errichtung gültigen Fassung entspricht.

Der Errichter der elektrischen Anlage hat bei der Übergabe oder Fertigstellung Prüfberichte mit Messprotokolle vorzulegen, welche enthalten:

- Revisionspläne der ELT-Anlage

Die Revisionspläne müssen folgende Eintragungen beinhalten:

- Kabeltrasse mit Breite
- Leistungsangaben mit Querschnitt
- alle Strom- u. Schaltkreisnummern

- Wirkschaltpläne der Schalt- und Verteileranlagen

- Klemmenbelegungspläne für alle vom Unternehmer gelieferten und
  eingebauten Geräten

- Messprotokolle der Isolationswerte aller Stromkreise (Außen- u.
  Mittelpunktleiter) entspr. DIN VDE 0100

- Messprotokolle über die Überprüfung des Potentialausgleichs unter
  Belastung

- Messprotokolle über die Prüfung der Schutzmaßnahmen nach DIN
  VDE 0100, wobei im Fehlerfall keine Berührungsspannung über 24
  Volt bestehen darf.

- Messprotokolle über den Ableitwiderstand der Schutzleiter gegen
  Erde (offener Erdungspunkt)

- Prüfung der Anlagen zur sofortigen Notstromversorgung einschl. der
  Schaltzeiten

9. Abnahme

Alle elektrischen Anlagen sind zur Abnahme in Betrieb zu setzen. Sofern Geräte zum Endtermin nicht lieferbar sind, muss ein Provisorium eingebaut werden, das betriebssichere Anlage gewährleistet. Die Kosten hierfür trägt der Auftragnehmer.
bäuden

## 44 Elektrotechnik - Starkstrom

### Titel 43 Niederspannungsschaltanlagen

#### Bereich 43.31 Niederspannungshauptverteilung

*Hinweis: Folgende Positionen sind in eine vorhandene Elektrounterverteilung*
Folgende Positionen sind in einen Zählerschrank
betriebsfertig einzubauen.

In die Einheitspreise sind Verdrahtungsleitungen und Drehstromschienen mit einzukalkulieren.

Die aufgeführten Klemmen sind beidseitig mit Anschlussarbeiten auszuführen.

Dies beinhaltet das Einführen und Abmanteln der Elektrokabel sowie das Auflegen der Einzeladern auf die Klemmen in der Verteilung.

**43.31.1 Regiearbeiten und Erstellung der Aufbauzeichnung**
*** Pauschalposition
Regiearbeiten und Erstellung der Aufbauzeichnung sowie Strompläne der Niederspannungshauptverteilung.
Abstimmung mit EVU sowie deren Freigabe als auch der Freigabe des Bauherrn vor Bau der HV.

- Pauschal -.
Menge: 1,000 psch

**43.31.2 Schr,univers,IP55,SKII,2050x1300x275mm**
Schr,univers,IP55,SKII,2050x1300x275mm
Einzelstandverteiler für die Innenraummontage mit
VDE-Gutachten (Fertigungsüberwachung) nach DIN
EN 61439-1/-2/-3 zur Aufputz Montage. Zum Aufbau
einer Niederspannungsverteilung bis 800 A, 3AC
230/400 V 50 Hz. Schutzart IP55, Schutzklasse I oder
II, Luft- und Kriechstrecken nach VDE 0110-1.
Bestehend aus Schrank mit Tür aus
pulverbeschichtetem, eingebranntem, profiliertem 1,5
mm dicken Stahlblech. Durchsteckflansche oben, unten
offen (Leitungseinfügungen einbaubar).
Sammelschienendurchführungen als seitliche
Vorprägung. Tür aufliegend, mit innen liegenden
Scharnieren, Türanschlag standardmäßig rechts,
wechselbar, mit 110 Grad Öffnungswinkel.
Serienmässig mit Schwenkhebelverschluss, DIN-Profil-
Halbzylinder einbaubar. Waagerechte Abfangschiene
zur stabilisierung im Schrank enthalten. Türdichtung
umlaufend geschäumt, temperaturbeständig und
ölbeständig. Sockelleiste (Höhe 200 mm) serienmäßig
montiert mit abnehmbarer Frontblende.
Hinweis: Wand- und Bodenbefestigung notwendig!
Höhe: 2050 mm
Breite: 1300 mm
Tiefe: 275 mm
IP-Klasse (Ingress Protection): IP55
Schutzklasse: Schutzklasse II
Schließungstyp: Ohne Schloss
Anzahl Felder: 5
Montage auf: Bodenbefestigung
Farbe: Lichtgrau
RAL Nummer: 7035
Anzahl Schranktüren: 2
Anzahl der Schlösser: 1
Fabrikat :
Artikel : FR25S2
gewähltes Fabrikat/Typ:
liefern, montieren und betriebsfertig anschließen.
Menge: 1,000 St

**43.31.3 Plantasche,Kunststoff,DIN A4 35,00 35,00**
Plantasche,Kunststoff,DIN A4 35,00 35,00
Plantasche zum Einbau für passenden Schrank.
Montageart: Schraubbefestigung
Farbe: Lichtgrau
Transparent: Nein
Werkstoff: Kunststoff
Fabrikat : Hager oder gleichwertig
Artikel :
gewähltes Fabrikat/Typ:
liefern, montieren und betriebsfertig anschließen
Menge: 1,000 St

**43.31.4 LEF,univers,metrisch 2x25/32 + 1xM50/M63 30,20 151,00**
LEF,univers,metrisch 2x25/32 + 1xM50/M63 30,20 151,00
Einführungsflansch mit oder ohne Vorprägung mit
Dichtung für Tüllen und Verschraubungen zum Einbau
für passenden Schrank (Flanscheinbau im Kopf- oder
Fußteil).
Höhe: 15 mm
Breite: 235 mm
Tiefe: 125 mm
Werkstoff: Kunststoff
Oberfläche: Unbehandelt
Fabrikat : Hager oder gleichwertig
Artikel :
gewähltes Fabrikat/Typ:
liefern, montieren und betriebsfertig anschließen.
Menge: 5,000 St

**43.31.5 Profilhalbzylindereinsatz Doppelbart 3mm 33,80 Einheitspreis**
Profilhalbzylindereinsatz Doppelbart 3mm 33,80 Einheitspreis
Profilhalbzylindereinsatz Doppelbart 3mm

liefern und montieren
Menge: 1,000 St

**43.31.6 WaMeFeld,universN,2ZP,1350mm**
WaMeFeld,universN,2ZP,1350mm null

Liefern und montieren
Menge: 1,000 St

**43.31.7 Wa-Feld,universN,<250A,1feld,1350mm 3.859,80 3.859,80**
Wa-Feld,universN,<250A,1feld,1350mm 3.859,80 3.859,80
Wandler-Feld, universN, bis 250 A, 1-feldig, 1350 mm
Fabrikat:
Bestellnummer:
liefern und montieren
Menge: 1,000 St

**43.31.8 KF,universZ,1ZP,BKE-I,OKK,H=1350mm,1-f. 764,30 764,30**
KF,universZ,1ZP,BKE-I,OKK,H=1350mm,1-f. 764,30 764,30
Komplettfeld, universZ, 1 Zählerplatz, BKE-I, OKK,
H=1350mm, 1-feldig
Fabrikat:
Bestellnummer:
liefern und montieren
Menge: 1,000 St

**43.31.9 Baustein,universN,300x250mm, APZ**
Baustein,universN,300x250mm, APZ
Baustein für APZ mit Montageplatte und Hutschiene
zum Aufbau einer Niederspannungsverteilung als
Schaltgerätekombination bis 1600A,
Bemessungsspannung 3AC 690 V 50 Hz. Serienmäßig
plombierbare Berührungsschutzabdeckungen, verstärkt
mittels Gasinnendruckverfahren mit je vier
Schnellverschlussbolzen. VDE Zeichengenehmigung
nach DIN EN 61439-1/-2/-3 (VDE 0660 Teil
600-1/-2/-3).
Höhe: 300 mm
Breite: 250 mm
Tiefe: 110 mm
Mit Montageplatte: Ja
Anzahl Reihen: 2
RAL Nummer: 9010
IP-Klasse (Ingress Protection): IP30
Mit Deckel: Ja
Fabrikat :
Artikel :
gewähltes Fabrikat/Typ:
liefern, montieren und betriebsfertig anschließen.
Menge: 1,000 St

**43.31.10 Baustein,universN,450x250mm, leer**
Baustein,universN,450x250mm, leer
Leerbaustein als Platzreserve zum Aufbau einer
Niederspannungsverteilung als
Schaltgerätekombination bis 1600A,
Bemessungsspannung 3AC 690 V 50 Hz. Serienmäßig
plombierbare Berührungsschutzabdeckungen, verstärkt
mittels Gasinnendruckverfahren mit je vier
Schnellverschlussbolzen. VDE Zeichengenehmigung
nach DIN EN 61439-1/-2/-3 (VDE 0660 Teil
600-1/-2/-3).
Höhe: 450 mm
Breite: 250 mm
Tiefe: 110 mm
Geschlossen: Ja
Farbe: Reinweiß
RAL Nummer: 9010
Werkstoff: Kunststoff
Fabrikat :
Artikel :
gewähltes Fabrikat/Typ:
liefern, montieren und betriebsfertig anschließen.
Menge: 2,000 St

**43.31.11 Tragschienen, universN, 1800mm, 2St**
Tragschienen, universN, 1800mm, 2St
Tragschienen aus profiliertem und verzinktem
Stahlblech.
Höhe: 18 mm
Breite: 26,20 mm
Tiefe: 1797 mm
Länge: 1800 mm
Werkstoff: Metall
Oberfläche: Verzinkt
Fabrikat :
Artikel :
gewähltes Fabrikat/Typ:
liefern, montieren und betriebsfertig anschließen.
Menge: 1,000 St

**43.31.12 Baustein,universN,450x500mm, 6x12PLE 156,30 156,30**
Baustein,universN,450x500mm, 6x12PLE 156,30 156,30
Reihenklemmen- oder REG-Geräte Baustein mit
Hutschiene zum Aufbau einer
Niederspannungsverteilung als
Schaltgerätekombination bis 1600A,
Bemessungsspannung 3AC 690 V 50 Hz. Serienmäßig
plombierbare Berührungsschutzabdeckungen, verstärkt
mittels Gasinnendruckverfahren mit je vier
Schnellverschlussbolzen. VDE Zeichengenehmigung
nach DIN EN 61439-1/-2/-3 (VDE 0660 Teil
600-1/-2/-3).
Höhe: 450 mm
Breite: 500 mm
Tiefe: 125 mm
Anzahl Reihen: 3
Werkstoff: Kunststoff
RAL Nummer: 9010
Fabrikat :
Artikel :
gewähltes Fabrikat/Typ:
liefern, montieren und betriebsfertig anschließen.
Menge: 1,000 St

**43.31.13 Baustein,universN,600x500mm, für NH00**
Baustein,universN,600x500mm, für NH00
Sammelschienenbaustein mit Sammelschienenträger
zum Aufbau einer Niederspannungsverteilung als
Schaltgerätekombination bis 1600A, Be
messungsspannung 3AC 690 V 50 Hz. Serienmäßig
plombierbare Berührungsschutzabdeckungen, verstärkt
mittels Gasinnendruckverfahren mit je vier
Schnellverschlussbolzen. VDE Zeichengenehmigung
nach DIN EN 61439-1 /-2/-3 (VDE 0660 Teil 600
-1/-2/-3).
Höhe: 600 mm
Breite: 500 mm
Tiefe: 125 mm
RAL Nummer: 9010
Farbe: Reinweiß
IP-Klasse (Ingress Protection): IP30
Ist vormontiert: Ja
Polanzahl: 3
Nennstrom: 630 A
univers N-Kompatibilität: Baustein
Sicherungsgröße: NH00
Mit Deckel: Ja
Fabrikat :
Artikel :
gewähltes Fabrikat/Typ:
liefern, montieren und betriebsfertig anschließen.
Menge: 1,000 St

**43.31.14 Baustein,universN,150x500mm, leer**
Baustein,universN,150x500mm, leer
Leerbaustein als Platzreserve zum Aufbau einer
Niederspannungsverteilung als
Schaltgerätekombination bis 1600A,
Bemessungsspannung 3AC 690 V 50 Hz. Serienmäßig
plombierbare Berührungsschutzabdeckungen, verstärkt
mittels Gasinnendruckverfahren mit je vier
Schnellverschlussbolzen. VDE Zeichengenehmigung
nach DIN EN 61439-1/-2/-3 (VDE 0660 Teil
600-1/-2/-3).
Höhe: 150 mm
Breite: 500 mm
Tiefe: 110 mm
Geschlossen: Ja
Farbe: Reinweiß
RAL Nummer: 9010
Werkstoff: Kunststoff
Fabrikat :
Artikel :
gewähltes Fabrikat/Typ:
liefern, montieren und betriebsfertig anschließen.
Menge: 1,000 St

**43.31.15 Baustein,universN,300x500mm, 4x12PLE**
Baustein,universN,300x500mm, 4x12PLE
Reihenklemmen- oder REG-Geräte Baustein mit
Hutschiene zum Aufbau einer
Niederspannungsverteilung als
Schaltgerätekombination bis 1600A,
Bemessungsspannung 3AC 690 V 50 Hz. Serienmäßig
plombierbare Berührungsschutzabdeckungen, verstärkt
mittels Gasinnendruckverfahren mit je vier
Schnellverschlussbolzen. VDE Zeichengenehmigung
nach DIN EN 61439-1/-2/-3 (VDE 0660 Teil
600-1/-2/-3).
Höhe: 300 mm
Breite: 500 mm
Tiefe: 125 mm
Anzahl Reihen: 2
Werkstoff: Kunststoff
RAL Nummer: 9010
Fabrikat :
Artikel :
gewähltes Fabrikat/Typ:
liefern, montieren und betriebsfertig anschließen.
Menge: 1,000 St

**43.31.16 Baustein,universN,300x500mm, leer**
Baustein,universN,300x500mm, leer
Leerbaustein als Platzreserve zum Aufbau einer
Niederspannungsverteilung als
Schaltgerätekombination bis 1600A,
Bemessungsspannung 3AC 690 V 50 Hz. Serienmäßig
plombierbare Berührungsschutzabdeckungen, verstärkt
mittels Gasinnendruckverfahren mit je vier
Schnellverschlussbolzen. VDE Zeichengenehmigung
nach DIN EN 61439-1/-2/-3 (VDE 0660 Teil
600-1/-2/-3).
Höhe: 300 mm
Breite: 500 mm
Tiefe: 110 mm
Geschlossen: Ja
Farbe: Reinweiß
RAL Nummer: 9010
Werkstoff: Kunststoff
Fabrikat :
Artikel :
gewähltes Fabrikat/Typ:
liefern, montieren und betriebsfertig anschließen.
Menge: 1,000 St

**43.31.17 CU-Schiene,universN,20x5mm,2feldig**
CU-Schiene,universN,20x5mm,2feldig
Sammelschienen zum Schrankeinbau.
Nennstrom: 315 A
Breite/Dicke Sammelschiene: 5 - 5 mm
Höhe Sammelschiene: 20 mm
Länge der Sammelschiene: 495 mm
Anzahl Felder: 2
Werkstoff: Kupfer
Fabrikat :
Artikel :
gewähltes Fabrikat/Typ:
liefern, montieren und betriebsfertig anschließen.
Menge: 3,000 St

**43.31.18 Schaltleiste NH00/60 Rahmenklemme 259,70 1.558,20**
Schaltleiste NH00/60 Rahmenklemme
NH00-Sicherungs-Lastschaltleiste 160 A, für
Sammelschienenmontage Abstan d 60 mm. Nach DIN
EN 60947-3 und IEC 60947-3 geeignet für NHSicherungseinsätze
nach DIN 43620-1. Bestehend aus
3-poligem Schaltleistenunterteil und plombierbarem
Griffeinsatz, Berührungsschutz am Griff, mit
verschiebbarem Klarsichtfenster zur
Spannungsprüfung, allpolig schaltend, mit
Rahmenklemme 95 mm², mit drehbaren
Montagehaken.
Anschlussart: Schraubanschluss
Anschlussquerschnitt bei flexiblem Leiter: 4 - 95mm²
Polanzahl: 3 P
Betriebstemperatur: -25 55 °C
Drehmoment: 5Nm
Frequenz: 50/60 Hz
Gerätelebensdauer, elektrische Schaltspiele: 200
Gesamtverlustleistung unter Nennstrom: 20 W
Isolationsspannung: 1000 V
Schutzart: IP2X
Tiefe installiertes Produkt: 123 mm
Zulässiger Bemessungsstrom unter 1 Sekunde: 5 kA
Anschlussart: Rahmenklemmen
Stoßspannungsfestigkeit: 8 kV
Fabrikat:
Artikel:
gewähltes Fabrikat/Typ:
liefern, montieren und betriebsfertig anschließen.
Menge: 6,000 St

**43.31.19 PE/N-Träger, universN, 2-polig (2St) 30,20 30,20**
PE/N-Träger, universN, 2-polig (2St) 30,20 30,20
null
Menge: 1,000 St

**43.31.20 Sammelschiene, universZ,CU12x5mm, 3-feld**
Sammelschiene, universZ,CU12x5mm, 3-feld
Sammelschienen zum Schrankeinbau.
Nennstrom: 250 A
Breite/Dicke Sammelschiene: 5 - 5 mm
Höhe Sammelschiene: 12 mm
Länge Sammelschiene: 750 mm
Anzahl Felder: 3
Mit Einkerbung: Ja
Werkstoff: Kupfer
Fabrikat :
Artikel :
gewähltes Fabrikat/Typ:
liefern, montieren und betriebsfertig anschließen.
Menge: 2,000 St

**43.31.21 Abschottung, universN,senkrecht,1350mm 37,90 113,70**
Abschottung, universN,senkrecht,1350mm 37,90 113,70
null
Menge: 3,000 St

**43.31.22 Abschottung, universN, waagerecht**
Abschottung, universN, waagerecht
null
Menge: 2,000 St

**43.31.23 Koppelplatte, universN, doppelt 7,40 44,40**
Koppelplatte, universN, doppelt 7,40 44,40
Koppelplatten zur Aufnahme von zwei senkrechten,
abgelängten Tragschienen und wird auf die
Abfangschienen bzw. U-Schienen montiert, zum
Schrankeinbau.
Werkstoff: Stahl
Fabrikat :
Artikel :
gewähltes Fabrikat/Typ: ‘
liefern, montieren und betriebsfertig anschließen.
Menge: 6,000 St

**43.31.24 S-Schienenverb.,universZ,5pol.,12x5mm**
S-Schienenverb.,universZ,5pol.,12x5mm
Sammelschienenverbinder,universZ,Feld/
Feld,ungleiches Niveau,5-p,CU 12x5mm,250A
Fabrikat: Hager oder gleichwertig
Hersteller '.........'
Fabrikat '.........'
Bestellnummer: ZM15H
liefern und montieren
Menge: 1,000 St

**43.31.25 SLS-Schalter 3P E-35A Sammelschiene QC**
SLS-Schalter 3P E-35A Sammelschiene QC
SH-Schalter nach DIN VDE 0641-21 und Maßnorm DIN
43880 Baugröße 6. SLS in verschieden poliger
Bauform, einpolig schaltend, mit separater
Kontaktstellungsanzeige. Steckkontaktierung für direkte
Sammelschienenmontage. Der serienmäßige
Multifunktionsverschluß ermögli cht folgendeSperrungen: für den Kunden gegen unbeabsichtigtes
oder mutwilliges Schalten, für den Installateur mit
einem Vorhängeschloss beim Arbeiten in der Anlage,
für das VNB mit Plombierdraht, Vorhängeschloss oder
Spezialschlüssel.
Auslösecharakteristik: E
Polart: 3P
Polanzahl: 3
Nennstrom: 35 A
Montage auf: Sammelschienensystem
Isolationsspannung Ui: 690 V
Bemessungsbetriebsspannung Ue: 230 - 400 V
Einstellung des thermischen Auslösers in AC: 1,05 - 1,2
A
Anzahl Module: 4,50
Anschlussquerschnitt bei flexiblem Leiter: 1 - 16 mm²
Anschlussquerschnitt bei starrem Leiter: 1 - 25 mm²
Höhe: 158 mm
Breite: 81 mm
Tiefe: 116 mm
Verlustleistung pro Pol: 6,50 W
Fabrikat :
Artikel :
gewähltes Fabrikat/Typ:
liefern, montieren und betriebsfertig anschließen.
Menge: 1,000 St

**43.31.26 Hutschiene, universN, 1feldig 5,10 10,20**
Hutschiene, universN, 1feldig
Hutschiene zum Befestigen auf der Stahlträgerschiene
UNxxA passend zum Schrank.
Höhe: 35 mm
Breite: 246 mm
Tiefe: 246 mm
Länge: 246 mm
Werkstoff: Stahl
Oberfläche: Feuerverzinkt
Fabrikat :
Artikel :
gewähltes Fabrikat/Typ:
liefern, montieren und betriebsfertig anschließen.
Menge: 2,000 St

**43.31.27 LS-Schalter 1polig B-6A 25kA 1M ÜK4**
LS-Schalter 1polig B-6A 25kA 1M ÜK4
Leitungsschutzschalter nach DIN EN 60898-1 (VDE
0641-11), mit thermischen Auslöser für Überlastschutz
und elektromagnetischem Auslöser für
Kurzschlussschutz. Geeignet zum nachträglichen
Anbau von Zusatzeinrichtungen.
Beschriftungsmöglichkeit direkt am Gerät und Ei
nzelentnahme aus dem Phasenschienenverbund durch
Entriegelung der Hutschienenschnellbefestigung.
Nennstrom: 6 A
Ausschaltvermögen Icn bei 230V AC nach IEC
60898-1: 25 kA
Polart: 1P
Anzahl Module: 1
Bemessungsschaltvermögen Icn nach IEC 60898-1: 25
kA
Isolationsspannung Ui: 500 V
Stoßspannungsfestigkeit Uimp: 4000 V
Anschlussquerschnitt des Eingangs und Ausgangs mit
Schrauben, bei massivem Leiter: 1 - 25 mm²
Anschlussquerschnitt des Eingangs und Ausgangs mit
Schrauben, bei flexiblem Leiter: 1 - 16 mm²
Grad der Verunreinigung nach IEC 60664/IEC 60947-2:
2
Fabrikat :
Artikel :
gewähltes Fabrikat/Typ:
liefern, montieren und betriebsfertig anschließen.
Menge: 4,000 St

**43.31.28 Best-paket APZ/RfZ, BH=1400mm, SABO 1.6A**
Best-paket APZ/RfZ, BH=1400mm, SABO 1.6A
null
Menge: 1,000 St

**43.31.29 Patch-Leitung RJ45 für WAN,blau,1m null**
Menge: 1,000 St

**43.31.30 RJ45-Buchse Patch/Patch 180° für WAN**
Menge: 2,000 St

**43.31.31 Blindabd.,universN, NH00-Tr.leiste, 60mm**
Menge: 4,000 St

**43.31.32 Kombiableiter T1+T2+T3 4P 7,5kA TT/TNS**
Kombiableiter T1+T2+T3 4P 7,5kA TT/TNS
Kombi-Ableiter zum Einsatz im Vorzählerbereich
gemäß VDE-AR-N 4100. Ableiter Typ 1 + Typ 2 nach
DIN EN 61643-11 (VDE 0675-6-11). Fol gestromfreie,
gekapselte Funkenstreckentechnologie. Direkt auf 40
mm-Sammelschienensystem montierbar. Kompatibel
mit Einspeiseadapter und Sammelschienenbox zum
Spannungsabgriff für RfZ und APZ. Optionaler
Fernmeldekontakt nachrüstbar.
Max. Ableitvermögen (Imax) L-N(PEN)/ N-PE: 30 kA
Netzform: TN-S<(><<)>multisep/>TT
Anschlussart: Sammelschiene<(><<)>multisep/
>Schraubanschluss
Blitzimpulsstrom Iimp (10/350 μs) IEC 61643 L-N(PEN)/
N-PE: 7,5 kA<(> <<)>multisep/>30 kA
Mit Fernmeldekontakt: Nein
Anzahl Module: 1,50
Spannungsschutzstufe höher gemäß IEC 61643-1: 1,50
kV
Dauerbetriebsspannung UC gemäß IEC 61643-1: 255
V
Polanzahl: 4
Betriebstemperatur: -40 - 80 °C
Fabrikat :
Artikel :
gewähltes Fabrikat/Typ:
liefern, montieren und betriebsfertig anschließen.
Menge: 1,000 St

**43.31.33 Schrauben,univers Z,f.Tragsch.,(20St.)**
Menge: 1,000 St

### Titel 44 Niederspannungsinstallationsanlagen

#### Bereich 44.41 Kabel und Leitung

**44.41.1 NYM-J 3 x 1,5 mm2 uP**
Mantelleitung NYM-J 3 x 1,5 mm2 liefern, unter Putz
verlegen, einschl. Stemmarbeiten u. Befestigungsmaterialien.
Menge: 200,000 m

**44.41.2 NYM-J 3 x 2,5 mm2 uP**
Mantelleitung NYM-J 3 x 2,5 mm2 liefern, unter Putz
verlegen, einschl. Stemmarbeiten u. Befestigungsmaterialien.
Menge: 360,000 m

**44.41.3 Kunststoffkabel NYY-J 3 x 2,5 mm2**
Kunststoffkabel NYY-J 3 x 2,5 mm2 Liefern, verlegen und verklemmen.
Menge: 150,000 m

**44.41.4 Kunststoffkabel NYY-J 5 x 2,5 mm2**
Kunststoffkabel NYY-J 5 x 2,5 mm2 Liefern, verlegen und verklemmen.
Menge: 150,000 m

**44.41.5 NYM-J 5 x 1,5 mm2 uP**
Mantelleitung NYM-J 5 x 1,5 mm2 liefern, unter Putz
verlegen, einschl. Stemmarbeiten u. Befestigungsmaterialien.
Menge: 180,000 m

**44.41.6 NYM-J 5 x 2,5 mm2 uP**
Mantelleitung NYM-J 5 x 2,5 mm2 liefern, unter Putz
verlegen, einschl. Stemmarbeiten u. Befestigungsmaterialien.
Menge: 100,000 m

**44.41.7 NYM-J 5 x 10 mm2 uP**
Mantelleitung NYM-J 5 x 10 mm2 liefern, unter Putz
verlegen, einschl. Stemmarbeiten u. Befestigungsmaterialien.
Menge: 20,000 m

**44.41.8 NYM-J 5 x 16 mm2 uP**
Mantelleitung NYM-J 5 x 16 mm2 liefern, unter Putz
verlegen, einschl. Stemmarbeiten u. Befestigungsmaterialien.
Menge: 100,000 m

**44.41.9 NYM-J 5x25 mm² uP**
Mantelleitung NYM-J 5 x 25mm2 liefern, unter Putz
verlegen, einschl. Stemmarbeiten u. Befestigungsmaterialien.
Menge: 20,000 m

**44.41.10 NYM-J 5x35 uP**
.
Menge: 30,000 m

**44.41.11 NYM-J 5 x 6 mm2 uP**
Mantelleitung NYM-J 5 x 6 mm2 liefern, unter Putz
verlegen, einschl. Stemmarbeiten u. Befestigungsmaterialien.
Menge: 50,000 m

**44.41.12 NYM-J 5x4mm² uP**
Mantelleitung NYM-J 5 x 4 mm2 liefern, unter Putz
verlegen, einschl. Stemmarbeiten u. Befestigungsmaterialien.
Menge: 50,000 m

**44.41.13 NYM-J 3 x 1,5 mm2 in Kanal**
Mantelleitung NYM-J 3 x 1,5 mm2 liefern, in Kabelkanäle/Rohr und auf Kabelpritschen verlegen.
Menge: 200,000 m

**44.41.14 NYM-J 3 x 2,5 mm2 in Kanal**
Mantelleitung NYM-J 3 x 2,5 mm2 liefern, in Kabelkanäle/Rohr und auf Kabelpritschen verlegen.
Menge: 300,000 m

**44.41.15 NYM-J 5 x 2,5 mm2 in Kanal**
Mantelleitung NYM-J 5 x 2,5 mm2 liefern, in Kabelkanäle/Rohr und auf Kabelpritschen verlegen.
Menge: 50,000 m

**44.41.16 NYM-J 5 x 1,5 mm2 in Kanal**
Mantelleitung NYM-J 5 x 1,5 mm2 liefern, in Kabelkanäl/Rohr und auf Kabelpritschen verlegen.
Menge: 150,000 m

**44.41.17 NYM-J 5 x 6 mm2 in Kanal**
Mantelleitung NYM-J 5 x 6 mm2 liefern, in Kabelkanäle/Rohr und auf Kabelpritschen verlegen.
Menge: 30,000 m

**44.41.18 NYM-J 5 x 10 mm2 in Kanal**
Mantelleitung NYM-J 5 x 10 mm2 liefern, in Kabelkanäle/Rohr und auf Kabelpritschen verlegen.
Menge: 20,000 m

**44.41.19 NYM-J 5 x 16 mm2 in Kanal**
Mantelleitung NYM-J 5 x 16 mm2 liefern, in Kabelkanäle/Rohr und auf Kabelpritschen verlegen.
Menge: 80,000 m

**44.41.20 NYM-J 5x25 mm² in Kanal**
Mantelleitung NYM-J 5 x 25 mm2 liefern, in Kabelkanäle/Rohr und auf Kabelpritschen verlegen.
Menge: 10,000 m

**44.41.21 NYM-J 5x35 mm² in Kanal**
Mantelleitung NYM-J 5 x 35 mm2 liefern, in Kabelkanäle/Rohr und auf Kabelpritschen verlegen.
Menge: 15,000 m

**44.41.22 NYM-J 7x1,5 mm² in Kanal**
Mantelleitung NYM-J 7 x 1,5 mm2 liefern, in Kabelkanäle/Rohr und auf Kabelpritschen verlegen.
Menge: 80,000 m

**44.41.23 NYM-J 1x6 mm² in Kanal**
Mantelleitung NYM-J 1 x 6 mm2 liefern, in Kabelkanäle/Rohr und auf Kabelpritschen verlegen.
Menge: 50,000 m

**44.41.24 NYM-J 1x10 mm² in Kanal**
Mantelleitung NYM-J 1 x 10 mm2 liefern, in Kabelkanäle/Rohr und auf Kabelpritschen verlegen.
Menge: 50,000 m

**44.41.25 1x16 mm² in Kanal**
Mantelleitung NYM-J 1 x 16 mm2 liefern, in Kabelkanäle/Rohr und auf Kabelpritschen verlegen.
Menge: 100,000 m

**44.41.26 IY(ST)Y 2 x 2 x 0,8mm in Kanal**
Schwachstromkabel IY(ST)Y 2 x 2 x 0,8mm liefern, in Rohr/Kabelkanale verlegen.
Menge: 100,000 m

**44.41.27 IY(ST)Y 4 x 2 x 0,8mm in Kanal**
Schwachstromkabel IY(ST)Y 4 x 2 x 0,8mm liefern, in Rohr/Kabelkanale verlegen.
Menge: 150,000 m

**44.41.28 Koxialkabel 75 Ohm in kanal**
Koxialkabel 75 Ohm liefern, in Rohr/Kabelkanale verlegen.
Menge: 100,000 m

**44.41.29 Datenkabel in Kanal**
Datenkabel für die strukturierte Gebäudeverkabelung zur Übertragung von analogen und digitaler Signale, spezifiziert bis 1000 MHZ der Kategorie 7.Als Simplex in Rohr.

Liefern, in Kabelkanälen und auf Kabelpritschen verlegen.
Menge: 148,000 m

**44.41.30 Datenkabel in Kanal**
Datenkabel für die strukturierte Gebäudeverkabelung zur Übertragung von analogen und digitaler Signale, spezifiziert bis 1000 MHZ der Kategorie 7.Als Duplex in Rohr.

Liefern, in Kabelkanälen und auf Kabelpritschen verlegen.
Menge: 380,000 m

**44.41.31 Datenkabel uP**
Datenkabel für die strukturierte Gebäudeverkabelung zur Übertragung von analogen und digitaler Signale, spezifiziert bis 1000 MHZ der Kategorie 7.Als Duplex in Rohr.

Liefern Up verlegen.
Menge: 20,000 m

**44.41.32 Gummischlauchleitung H07RN-F 3G2,5 mm2**
Schwere Gummischlauchleitung H07RN-F 3G2,5 mm2 für Baubeleuchtungszwecke liefern und inkl. Steckschlaufen verlegen.
Menge: 50,000 m

**44.41.33 Steuerleitung Typ Ö-J 4 x 1,0mm2**
Steuerleitung als feindrähtige Litze, ist mit PVC farbig isoliert.
Der graue Außenmantel ist öl-, benzin- und chemikalienbeständig.
Leitung: Typ Ö-J 4 x 1,0mm2.

Liefern und in vorhandene Rohrleitung einziehen.
Menge: 50,000 m

**44.41.34 Kunststoffkabel NYY-J 3 x 2,5 mm²**
Kunststoffkabel NYY-J 3 x 2,5 mm² liefern.
Menge: 50,000 m

**44.41.35 Kunststoffkabel NYY-J 5 x 2,5 mm²**
Kunststoffkabel NYY-J 5 x 2,5 mm² liefern.
Menge: 50,000 m

**44.41.36 NYY-J 5 x 6 mm2**
Kunststoffkabel NYY-J 5 x 6 mm2 liefern.
Menge: 50,000 m

**44.41.37 NYY-J 5 x 16 mm2**
Kunststoffkabel NYY-J 5 x 16 mm2 liefern.
Menge: 30,000 m

**44.41.38 Außenkabel symmetrisch A-2Y(L)2Y 4x2x0,8 in Kanal**
Außenkabel, symmetrisch, DIN VDE 0816-1, A-2Y(L)2Y, 4 x 2 x 0,8 liefern.
Menge: 50,000 m

**44.41.39 Cat 7 Erdkabel**
Netzwerkkabel CAT 7 Outdoor LAN Datenkabel max. 1000 MHz S/FTP PE AWG23 schwarz liefern.
Menge: 50,000 m

**44.41.40 Anschließen von Kabel bis 5 x 10 mm2**
Anschließen von Kunststoffkabel einschl. Einführen und Abmanteln sowie mit alterungsbeständigen Kabelbezeichnungen versehen.

Kabel bis 5 x 10 mm2
Menge: 30,000 St

#### Bereich 44.42 Unterverteiler

*Hinweis: Vorbemerkung*
Folgende Positionen sind in eine vorhandene Elektrounterverteilung betriebsfertig einzubauen.

In die Einheitspreise sind Verdrahtungsleitungen, Anschlussklemmen und Drehstromschienen mit einzukalkulieren.

Klemmen sind beidseitig mit Anschlußarbeiten auszuführen.

Dies beinhaltet das Einführen und Abmanteln der Elektroleitungen sowie das Auflegen der Einzeladern auf die Klemmen in der Verteilung.

**44.42.1 Feldvert.AP, univ., IP44, SKII, 96PLE, 2x6Reihen, HS Abstand150mm, 950x550x161mm**
Feldverteiler nach DIN EN 61 439-1/-3 zum Einbau für Geräte bis 125 A, Luft- und Kriechstrecken nach DIN EN 60664-1. Bestehend aus Schrank mit Tür aus pulverbeschichtetem und eingebranntem Stahlblech. Ab Schrankbreite 800 mm (3-feldig) zwei türiger Aufbau. Rechte Türen maximal 2-feldig breit. Komplettschrank mit Einbausatz bestückt mit profilierten Tragschienen, oberste zwei Reihen mit 15 mm hohen Hutschienen für Reihenklemmen in 150 mm Abstand und geschlossener Abdeckung, untere Reihen für 7,5 mm hohen Hutschienen in 150 mm Mittenabstand und passenden Berührungsschutzabdeckungen. Leitungseinführungen oben/unten durch herausnehmbare flexiblen Kunststoffflanschplatten, zusätzlich austauschbar. Tür mit innenliegenden justierbaren Scharnieren und einem Öffnungswinkel von 110°. Türen rechts und links anschlagbar, werkzeugloser wechselbar Türanschlag. Türverschluss serienmäßig mit Dreipunkt-Stangenverschluss und plombierbaren Klappgriff. Hinweis: Sperrbare Schließsysteme und Türen sind austauschbar.

Montage auf: Aufputz
Anzahl der Schienen: 10
Anzahl Reihen: 6
Anzahl Felder: 2
Anzahl Module: 96
Höhe: 950 mm
Breite: 550 mm
Tiefe: 165 mm
Anzahl Schranktüren: 1
Anzahl der Schlösser: 1
Ausführung des Handgriffes: Klappgriff mit Vorreiber
Werkstoff: Stahl
Schutzklasse: Schutzklasse II
Stoßfestigkeit IK: IK09
IP-Klasse (Ingress Protection): IP44
Schließungstyp: Ohne Schloss

Fabrikat
Artikel :
gewähltes Fabrikat/Typ:
liefern, montieren und betriebsfertig anschließen.
Menge: 1,000 St

**44.42.2 3pol Lasttrennschalter 63A**
Lasttrennschalter 3pol. für einen Nennstrom von 63 A.
Montage auf DIN-Schiene als Clips-Befesti-
gung.
Liefern und betriebsfertig montieren.
Menge: 1,000 St

**44.42.3 FI/LS 1P + N 6KA B-16 A 30 mA Typ A**
FI/LS 1P + N 6KA B-16 A 30 mA Typ A

Liefern und betriebsfertig montieren
Menge: 16,000 St

**44.42.4 4pol. Fi 0,03A / 40A Typ A**
4pol. Fehlerstromschutzschalter Typ: A, mit einem Nenn-Fehlerstrom von 0,03 A, für einen Nennstrom von 40 A.

Liefern und betriebsfertig montieren.
Menge: 4,000 St

**44.42.5 4pol. Fehlerstromschutzschalter Typ: B,**
4pol. Fehlerstromschutzschalter Typ: B, mit einem Nenn-Fehlerstrom von 0,03 A, für einen Nennstrom von 40 A.

Liefern und betriebsfertig montieren.
Menge: 4,000 St

**44.42.6 3pol. LSS 16A / B**
3pol. Leitungsschutzschalter mit B-Auslöscharakteristik, Nennstrom 16 A,Schaltvermögen 6 kA bei Selektivitätsklasse 3.

Liefern und betriebsfertig montieren.
Menge: 4,000 St

**44.42.7 3pol. LSS 16A / C**
3pol. Leitungsschutzschalter mit C-Auslöscharakteristik, Nennstrom 16 A,Schaltvermögen 6 kA bei Selektivitätsklasse 3.

Liefern und betriebsfertig montieren.
Menge: 2,000 St

**44.42.8 3pol. LSS 25A / C**
3pol. Leitungsschutzschalter mit C-Auslöscharakteristik, Nennstrom 25 A, Schaltvermögen 6 kA bei Selektivitätsklasse 3.

Liefern und betriebsfertig montieren
Menge: 3,000 St

**44.42.9 Dreileiter-Klemmen für alle Zu- und Abgangskabel**
Dreileiter-Klemmen für alle Zu- und Abgangskabel, N-Trennklemmen, PE-Klemmen sowie Klemmen für alle Steuerleitungen einschl. Reserveadern.

Liefern und betriebsfertig montieren.
Menge: 35,000 St

**44.42.10 Feldverteiler Aufputz, 72 Platzeinheiten, 2x5 Reihen, IP44,800x550x161 Millimeter.**
Feldverteiler Aufputz, 72 Platzeinheiten, 2x5 Reihen, IP44, Schutzklasse II, mit einem Hutschienen-Abstand von 150 Millimeter. Maße: 800x550x161 Millimeter.

Höhe
800 mm
Breite
550 mm
Tiefe
165 mm
Einbauhöhe
800 mm
Einbaubreite
550 mm
Einbautiefe
161 mm
Breite in Teilungseinheiten
24
Menge: 1,000 St

**44.42.11 FI/LS 1P + N 6KA B-16 A 30 mA Typ A**
FI/LS 1P + N 6KA B-16 A 30 mA Typ A

Liefern und betriebsfertig montieren
Menge: 17,000 St

**44.42.12 3pol Lasttrennschalter 63A**
Lasttrennschalter 3pol. für einen Nennstrom von 63 A.
Montage auf DIN-Schiene als Clips-Befesti-
gung.
Liefern und betriebsfertig montieren.
Menge: 1,000 St

**44.42.13 4pol. Überspannungs-Ableiter TYP2**
4-poliger Überspannungs-Ableiter für TN-S-Systeme Ableiter Typ 2 nach EN 61643-11 Hochleistungsfähige Varistor-Technologie Basisteil mit gesteckten Schutzmodulen Einfacher, werkzeugloser Schutzmodul-Wechsel durch Modulverriegelungssystem mit Modulentriegelungstaste Höchste Dauerspannung: 385 V ac Schutzpegel: <= 1,75 kV Nennableitstoßstrom: 20 kA
Kurzschlußfestigkeit:  25 kAeff
Vibrations- und Schock-geprüft nach EN 60068-2
Sinus-Vibration:  5 g (11 Hz - 200 Hz) 4 g (200 Hz - 500 Hz)
Random-Vibration: 1,9 g (5 Hz - 500 Hz)
Schock:  30 g
Energetische Koordination nach DIN EN 62305-4 (VDE 0185-305-4) mit Typ 1 und Typ 3-Ableiter der Red/Line-Familie
Überwachung: Thermo-Dynamik-Control Funktions- und Defektanzeige
Schutzmodul-Kodierung
Multifunktionsanschlussklemmen für Leiter und Kammschienenanschluss Reiheneinbaugerät nach DIN 43880, 4TE
Liefern und betriebsfertig in Elektroverteilung montieren.
Menge: 1,000 St

**44.42.14 Feldvert.AP, univ., IP44, SKII, 96PLE, 2x6Reihen, HS Abstand150mm, 950x550x161mm**
Feldverteiler nach DIN EN 61 439-1/-3 zum Einbau für Geräte bis 125 A, Luft- und Kriechstrecken nach DIN EN 60664-1. Bestehend aus Schrank mit Tür aus pulverbeschichtetem und eingebranntem Stahlblech. Ab Schrankbreite 800 mm (3-feldig) zwei türiger Aufbau. Rechte Türen maximal 2-feldig breit. Komplettschrank mit Einbausatz bestückt mit profilierten Tragschienen, oberste zwei Reihen mit 15 mm hohen Hutschienen für Reihenklemmen in 150 mm Abstand und geschlossener Abdeckung, untere Reihen für 7,5 mm hohen Hutschienen in 150 mm Mittenabstand und passenden Berührungsschutzabdeckungen. Leitungseinführungen oben/unten durch herausnehmbare flexiblen Kunststoffflanschplatten, zusätzlich austauschbar. Tür mit innenliegenden justierbaren Scharnieren und einem Öffnungswinkel von 110°. Türen rechts und links anschlagbar, werkzeugloser wechselbar Türanschlag. Türverschluss serienmäßig mit Dreipunkt-Stangenverschluss und plombierbaren Klappgriff. Hinweis: Sperrbare Schließsysteme und Türen sind austauschbar.

Montage auf: Aufputz
Anzahl der Schienen: 10
Anzahl Reihen: 6
Anzahl Felder: 2
Anzahl Module: 96
Höhe: 950 mm
Breite: 550 mm
Tiefe: 165 mm
Anzahl Schranktüren: 1
Anzahl der Schlösser: 1
Ausführung des Handgriffes: Klappgriff mit Vorreiber
Werkstoff: Stahl
Schutzklasse: Schutzklasse II
Stoßfestigkeit IK: IK09
IP-Klasse (Ingress Protection): IP44
Schließungstyp: Ohne Schloss

Fabrikat
Artikel :
gewähltes Fabrikat/Typ:
liefern, montieren und betriebsfertig anschließen.
Menge: 1,000 St

**44.42.15 FI/LS 1P + N 6KA B-16 A 30 mA Typ A**
FI/LS 1P + N 6KA B-16 A 30 mA Typ A

Liefern und betriebsfertig montieren
Menge: 10,000 St

**44.42.16 3pol Lasttrennschalter 63A**
Lasttrennschalter 3pol. für einen Nennstrom von 63 A.
Montage auf DIN-Schiene als Clips-Befesti-
gung.
Liefern und betriebsfertig montieren.
Menge: 1,000 St

**44.42.17 4pol. Überspannungs-Ableiter TYP2**
4-poliger Überspannungs-Ableiter für TN-S-Systeme Ableiter Typ 2 nach EN 61643-11 Hochleistungsfähige Varistor-Technologie Basisteil mit gesteckten Schutzmodulen Einfacher, werkzeugloser Schutzmodul-Wechsel durch Modulverriegelungssystem mit Modulentriegelungstaste Höchste Dauerspannung: 385 V ac Schutzpegel: <= 1,75 kV Nennableitstoßstrom: 20 kA
Kurzschlußfestigkeit:  25 kAeff
Vibrations- und Schock-geprüft nach EN 60068-2
Sinus-Vibration:  5 g (11 Hz - 200 Hz) 4 g (200 Hz - 500 Hz)
Random-Vibration: 1,9 g (5 Hz - 500 Hz)
Schock:  30 g
Energetische Koordination nach DIN EN 62305-4 (VDE 0185-305-4) mit Typ 1 und Typ 3-Ableiter der Red/Line-Familie
Überwachung: Thermo-Dynamik-Control Funktions- und Defektanzeige
Schutzmodul-Kodierung
Multifunktionsanschlussklemmen für Leiter und Kammschienenanschluss Reiheneinbaugerät nach DIN 43880, 4TE
Liefern und betriebsfertig in Elektroverteilung montieren.
Menge: 1,000 St

**44.42.18 4pol. Fi 0,03A / 40A Typ A**
4pol. Fehlerstromschutzschalter Typ: A, mit einem Nenn-Fehlerstrom von 0,03 A, für einen Nennstrom von 40 A.

Liefern und betriebsfertig montieren.
Menge: 2,000 St

**44.42.19 3pol. LSS 25A / B**
3pol. Leitungsschutzschalter mit B-Auslöscharakteristik, Nennstrom 25 A, Schaltvermögen 6 kA bei Selektivitätsklasse 3.

Liefern und betriebsfertig montieren
Menge: 2,000 St

**44.42.20 1pol. LSS 16A / B**
1pol Leitungsschutzschalter mit B-Auslöscharakteristik, Nennstrom 16 A, Schaltvermögen 6 kA bei Selektivitätsklasse 3.

Liefern und betriebsfertig montieren
Menge: 8,000 St

#### Bereich 44.43 Verlegeseystem

**44.43.1 Elektroinstallationsrohr aus stranggepresstem Aluminium, starr,**
Elektroinstallationsrohr aus stranggepresstem Aluminium, starr, mit angeformter Muffe, gratfreie Innenwand, geeignet für hohe mechanische Anforderungen und Außeninstallation. mit Muffen und Befestigungsmaterial

Klassifizierung: 44561 (hohe Druck- und Schlagfestigkeit).

Korrosionsschutz: Hoch.

Durchmesser M 32

Liefern und montieren
Menge: 30,000 m

**44.43.2 Alurohrschellen M32**
Aluminium-Klemmschelle aus stranggepresstem Aluminium, korrosionsbeständig, zur Befestigung von starren Aluminium-Installationsrohren. Schrauben und Dübel

Liefern und Montieren
Menge: 40,000 St

**44.43.3 Starres Isolierrohr aus Kunststoff, EN 20 aP**
Starres Isolierrohr aus Kunststoff, für mittlere Druckbeanspruchung, EN 20, auf Putz, mit anreichbaren Klemmschellen, Schellenabstand 20 x Außendurchmesser, verlegen.
Menge: 20,000 m

**44.43.4 Starres Isolierrohr aus Kunststoff, EN 25, aP**
Starres Isolierrohr aus Kunststoff,für mittlere Druckbeanspruchung, EN 25, auf Putz, mit anreichbaren Klemmschellen, Schellenabstand 20 x Außendurchmesser, verlegen.
Menge: 35,000 m

**44.43.5 Starres Isolierrohr aus Kunststoff, EN 32, aP**
Starres Isolierrohr aus Kunststoff,für mittlere Druckbeanspruchung, EN 32, auf Putz, mit anreichbaren Klemmschellen, Schellenabstand 20 x Außendurchmesser, verlegen.
Menge: 30,000 m

**44.43.6 Starres Isolierrohr aus Kunststoff, EN 40, aP**
Starres Isolierrohr aus Kunststoff,für mittlere Druckbeanspruchung, EN 40, auf Putz, mit anreichbaren Klemmschellen, Schellenabstand 20 x Außendurchmesser, verlegen.
Menge: 21,000 m

**44.43.7 Kunststoffkanal, 40x40mm**
Wand- und Deckenkanal komplett mit Deckel sowie Deckelklammern aus PVC-Hart. Farbe weiß, mit den Maßen:
40 x 40 mm einschl. Befestigungsmaterial.

Liefern und betriebsfertig montieren.
Menge: 20,000 m

**44.43.8 Kunststoffkanal, 40x60mm**
Wand- und Deckenkanal komplett mit Deckel sowie Deckelklammern aus PVC-Hart. Farbe weiß, mit den Maßen:
40 x 60 mm einschl. Befestigungsmaterial.

Liefern und betriebsfertig montieren.
Menge: 20,000 m

**44.43.9 Bügelschellen 28-34 mm**
Schelle und Schraube aus tauchfeuerverzinktem Stahl, Druckwanne aus Polypropylen, halogenfrei, Farbe Lichtgrau RAL 7035 zur Befestigung von Kabel und Leitungen auf
C-Profilschienen.

Spannbereich: 28-34 mm
mit Druckwanne.
Menge: 10,000 St

**44.43.10 Bügelschellen 34-40 mm**
Schelle und Schraube aus tauchfeuerverzinktem Stahl, Druckwanne aus Polypropylen, halogenfrei, Farbe Lichtgrau RAL 7035 zur Befestigung von Kabel und Leitungen auf
C-Profilschienen.

Spannbereich: 34-40 mm
mit Druckwanne.
Menge: 10,000 St

**44.43.11 Bügelschellen 40-46 mm**
Schelle und Schraube aus tauchfeuerverzinktem Stahl, Druckwanne aus Polypropylen, halogenfrei, Farbe Lichtgrau RAL 7035 zur Befestigung von Kabel und Leitungen auf
C-Profilschienen.

Spannbereich: 40-46 mm
mit Druckwanne.
Menge: 10,000 St

**44.43.12 Bügelschellen 52-58 mm**
Schelle und Schraube aus tauchfeuerverzinktem Stahl, Druckwanne aus Polypropylen, halogenfrei, Farbe Lichtgrau RAL 7035 zur Befestigung von Kabel und Leitungen auf
C-Profilschienen.

Spannbereich: 52-58 mm
mit Druckwanne.
Menge: 10,000 St

**44.43.13 Bügelschellen 58-64 mm**
Schelle und Schraube aus tauchfeuerverzinktem Stahl, Druckwanne aus Polypropylen, halogenfrei, Farbe Lichtgrau RAL 7035 zur Befestigung von Kabel und Leitungen auf
C-Profilschienen.

Spannbereich: 58-64 mm
mit Druckwanne.
Menge: 5,000 St

**44.43.14 Sammelhalter 40**
Kunststoff Sammelhalter mit einem Fassungsvermögen für 40 Leitungen NYM-J 3 x 1,5 mm².

Geeignet für Wand- und Deckenmontage mit Befestigungsloch 6 mm Durchmesser.

Liefern und betriebsfertig einschl. Befestigungsmaterial montieren.

Maße
Menge: 150,000 St

**44.43.15 -Sammelhalter 15**
-Sammelhalter mit einem Fassungsvermögen für 15 Leitungen NYM-J 3 x 1,5 mm².
Geeignet für Wand- und Deckenmontage mit Befestigungsloch 6 mm Durchmesser.

Liefern und montieren, einschl. Befestigungsmaterial.
Menge: 30,000 St

**44.43.16 -Sammelhalter 30**
-Sammelhalter mit einem Fassungsvermögen für 30 Leitungen NYM-J 3 x 1,5 mm².
Geeignet für Wand- und Deckenmontage mit Befestigungsloch 6 mm Durchmesser.

Liefern und montieren, einschl. Befestigungsmaterial.
Menge: 40,000 St

**44.43.17 Kabelklammern halogenfrei**
Halogenfreie Kunststoff Kabelklammern mit einer Klemmhöhe 9 mm und einem Distanzstück 13 mm, Befestigungsloch 6 mm Durchmesser und
eine Gesamtlänge 220 mm, für max. 16 Leitungen NYM-J 3 x 1,5 mm².

Liefern und betriebsfertig einschl. Befestigungsmaterial montieren.
Menge: 100,000 St

**44.43.18 C-Profilschiene 40cm**
C-Profilschiene zur Befestigung von Bügelschellen nach EN 50024, galvanisch verzinkt.
C-Profilschiene 40 cm lang, einschl. 4 Stück
Bügelschellen und Gegenplatten, Spannbereich 34- 40 mm.
C-Profilschiene liefern und betriebsfertig, einschl. Befestigungsmaterial (Metalldübel mit M 8-Gewinde) montieren.
Menge: 10,000 St

**44.43.19 Flexibles Isolierrohr aus Kunststoff, DN 32**
Flexibles Isolierrohr aus Kunststoff, DN 32

Liefern und verlegen.
Menge: 20,000 m

**44.43.20 Kabelrinne Breite 300mm**
Kabelrinne aus verzinktem Stahlblech mit gelochtem und gesinktem Boden, mit Spezial-Lochprägung zur Bodenverstärkung und gratfreien Kabelauflagen, einschl. Rinnenverbinder und Abhängungen .

Montage der Rinne an Betondecke.
Maximale Stiel und Abhängehöhe der Rinne 150mm
Rohdecke bis Unterkante Rinne.

Rinnenmaße:
Höhe: 60 mm, Breite: 300 mm

Liefern und betriebsfertig montieren.
Menge: 40,000 m

**44.43.21 300. Kabelrinnenformteil Bogen 90°**
Kabelrinnenformteil aus verzinktem Stahlblech als Bogen 90° einschl. Verbinder und Stoßstellenleisten.

Rinnenmaße:
Höhe: 60 mm, Breite: 300 mm

Liefern und betriebsfertig montieren.
Menge: 4,000 St

**44.43.22 300. Kabelrinnenformteil T-Stück**
Kabelrinnenformteil aus verzinktem Stahlblech als T-Abzweigstück einschl. Verbinder und Stoßstellenleisten.

Rinnenmaße:
Höhe: 60 mm, Breite: 300 mm

Liefern und betriebsfertig montieren.
Menge: 3,000 St

**44.43.23 Kabelrinne Breite 200mm**
Kabelrinne aus verzinktem Stahlblech mit gelochtem und gesinktem Boden, mit Spezial-Lochprägung zur Bodenverstärkung und gratfreien Kabelauflagen, einschl. Rinnenverbinder und Abhängungen .

Montage der Rinne an Betondecke.
Maximale Stiel und Abhängehöhe der Rinne 150mm
Rohdecke bis Unterkante Rinne.

Rinnenmaße:
Höhe: 60 mm, Breite: 200 mm

Liefern und betriebsfertig montieren.
Menge: 20,000 m

#### Bereich 44.47 Taglohn

*Hinweis: Besondere Vertragsbedingungen*
Nachstehend aufgeführte Stundenlohnarbeiten sind für Leistungen, die bei der Erstellung des Leistungsverzeichnisses nicht bekannt waren sowie für evtl. Änderungen an der Baustelle, veranlaßt durch den Bauherrn, Architekten oder Bauleitung.

Die Abrechnung erfolgt nach Einzelbeauftragung durch die Bauleitung.

Die Stundenzettel sind nach Durchführung der Leistung - spätestens einen Tag danach von der Bauleitung 2fach zu bescheinigen.
Später eingehende Stundenzettel können nicht mehr anerkannt werden.

Die Bescheinigung bezieht sich auf den Umfang der Leistung.

Stunden-Lohnarbeiten sind nur nach Aufforderung durch die Bauleitung auszuführen.

**44.47.1 Taglohn Obermonteur**
Stundenlohnarbeiten im Stundennachweis ausschließlich für unvorhergesehene Arbeiten, jedoch ausschließlich im Rahmen der Ausführung der ausgeschriebenen Hauptauftragsleistungen. Nur für zwingend erforderliche Leistungen in geringem Umfang und nur auf Anordnung/Zustimmung durch den AG. Regelungen gemäß VOB/B §15 bleiben unberührt.
Menge: 10,000 Std

**44.47.2 Taglohn Monteur**
Stundenlohnarbeiten im Stundennachweis ausschließlich für unvorhergesehene Arbeiten, jedoch ausschließlich im Rahmen der Ausführung der ausgeschriebenen Hauptauftragsleistungen. Nur für zwingend erforderliche Leistungen in geringem Umfang und nur auf Anordnung/Zustimmung durch den AG. Regelungen gemäß VOB/B §15 bleiben unberührt.
Menge: 10,000 Std

**44.47.3 Taglohn Helfer**
Stundenlohnarbeiten im Stundennachweis ausschließlich für unvorhergesehene Arbeiten, jedoch ausschließlich im Rahmen der Ausführung der ausgeschriebenen Hauptauftragsleistungen. Nur für zwingend erforderliche Leistungen in geringem Umfang und nur auf Anordnung/Zustimmung durch den AG. Regelungen gemäß VOB/B §15 bleiben unberührt.
Menge: 10,000 Std

#### Bereich 44.48 Demontage, Bohrungen

*Hinweis: Vorbemerkung zum Mauerwerk*
Mauerwerk Innenwände

Die Innenwände werden als  ausgeführt. In den EPs sind die folgenden Materialeigenschaften zu berücksichtigen:

**44.48.1 Herstellen von Wanddurchbrüchen in Mauerwerk**
Herstellen von Wanddurchbrüchen in Mauerwerk (KSL, KSV,
Ziegel)
Mauerstärke 24 cm
Durchbruchsmaße 10 x 10 cm
Bauschutt entsorgen
Liefern und betriebsfertig montieren.
Menge: 7,000 St

**44.48.2 Bohrungen Mauerwerk 240/15mm**
Bohrung durch Mauerwerk (KSL, KSV,Ziegel)
Wanddicke:  24,0 cm
Lochdurchmesser: 15,0 mm

Liefern und betriebsfertig montieren.
Menge: 22,000 St

**44.48.3 Bohrungen Mauerwerk 240/30mm**
Bohrung durch Mauerwerk (KSL, KSV,Ziegel)
Wanddicke:  24,0 cm
Lochdurchmesser: 30,0 mm

Liefern und betriebsfertig montieren.
Menge: 12,000 St

**44.48.4 Bohrungen Mauerwerk 240/50mm**
Bohrung durch Mauerwerk (KSL, KSV,Ziegel)
Wanddicke:  24,0 cm
Lochdurchmesser: 50,0 mm

Liefern und betriebsfertig montieren.
Menge: 10,000 St

**44.48.5 Bohrung Stahlbeton, 250/12mm**
Bohrung durch Stahlbeton
Wanddicke von 25,0 cm, Lochdurchmesser 12,0 mm.

Liefern und betriebsfertig montieren.
Menge: 3,000 St

**44.48.6 Bohrung Stahlbeton, 250/30mm**
Bohrung durch Stahlbeton
Wanddicke von 25,0 cm, Lochdurchmesser 30,0 0mm.

Liefern und betriebsfertig montieren.
Menge: 3,000 St

**44.48.7 Bohrung Stahlbeton, 250/50mm**
Bohrung durch Stahlbeton
Wanddicke von 25,0 cm, Lochdurchmesser 50,0 m.

Liefern und betriebsfertig montieren.
Menge: 3,000 St

**44.48.8 Kernbohrung Stahlbeton, 250/125mm**
Kernbohrung durch Stahlbeton
Wanddicke / Deckenstärke bis 25,0 cm, Lochdurchmesser 125,0 mm.
Bohrkern entsorgen

Liefern und betriebsfertig montieren.
Menge: 4,000 St

**44.48.9 Aussenwandbohrung bis 15mm schliessen**
Nach Verlegung der Leitung ist die verbleibende
Restöffnung der Bohrung winddicht zu schliessen.
Menge: 20,000 St

**44.48.10 Brandschutz-Schaum mit R 90-/S90-/F 90-Zulassung**
Brandschutz-Schaum mit R 90-/S90-/ F 90-Zulassung.
2 Komponenten, treibgasfrei schnelle Aushärtung: schneidbar nach 6 Minuten.
Alterungsbeständig

Kartusche liefern und zum Verschließen für Kabeldurchführung max. Durchm. 21 mm pro Kabel oder Mehrfachdurchführungen max. 200 x 200 mm mit einer max. Belegung 60 % nach Angaben des Herstellers verschließen.
Menge: 2,000 St

**44.48.11 Mörtelschott 90, 100x100mm**
Promastop Mörtelschott 90, Typ S, für Wand und Deckendurchführungen.
Querschnitt: bis 100 mm x 100 mm
Tiefe:  bis 250 mm

Liefern und betriebsfertig montieren.
Menge: 2,000 St

**44.48.12 Weichschott 300x150mm**
Lieferung und fachgerechte Montage einer Abschottung S 90 von Elektroleitungen durch Wände und Decken als Weichschott nach DIN 4102.

B x H:  300mm x 150mm
Wandstärke: 250mm

Vor Ausführung ist eine bauaufsichtliche Zulassung vorzulegen.

Liefern und betriebsfertig montieren.
Menge: 12,000 St

**44.48.13 Weichschott 400x150mm**
Lieferung und fachgerechte Montage einer Abschottung S 90 von Elektroleitungen durch Wände und Decken als Weichschott nach DIN 4102.

B x H:  400mm x 150mm
Wandstärke: 250mm

Vor Ausführung ist eine bauaufsichtliche Zulassung vorzulegen.

Liefern und betriebsfertig montieren.
Menge: 1,000 St

**44.48.14 Weichschott 400x250mm**
Lieferung und fachgerechte Montage einer Abschottung S 90 von Elektroleitungen durch Wände und Decken als Weichschott nach DIN 4102.

B x H:  400mm x 250mm
Wandstärke: 250mm

Vor Ausführung ist eine bauaufsichtliche Zulassung vorzulegen.

Liefern und betriebsfertig montieren.
Menge: 1,000 St

#### Bereich 44.49 Niederspannungsinstallationsanlage, Sonstiges

*Hinweis: Das im Leistungsverzeichnis aufgeführte Schalterprogramm ist*
Das im Leistungsverzeichnis aufgeführte Schalterprogramm ist betriebsfertig zu montieren.

Dies beinhaltet beim Unterputzprogramm das Erstellen einer Lochfräsung im Mauerwerk, das Liefern einer Schalterdose sowie das Eingipsen im Innenbereich mit Gips und im Außenbereich mit Racofix.

Das Einführen der Leitung in die Schalterdose mit entsprechenden Klemmarbeiten.

Vor den Verputzarbeiten ist die Schalterdose mit einem Signaldeckel zu schützen und nach Abschluss der Verputzarbeiten wieder zu öffnen.

Des Weiteren ist das Programm komplett anzubieten.
Moduleinsatz mit Rahmen und Wippe bzw.Zentraleinsätze.

**44.49.1 Dokumentation**
*** Pauschalposition
Die Dokumentation ist in Form einer Bedienungsanweisung zusammenzustellen und besteht aus:

1. Anlagenbeschreibung
2. Technische Unterlagen und Beschreibung der eingebauten Komponenten
3. Wartungsanleitung
4. Prüfbescheide, Messprotokolle und Einweisungsprotokolle
5. Revisionspläne und Grundrisse, einschl. Stromlaufpläne und Klemmanschlusspläne
6. Pläne sind als DWG-/DXF-Datei als CD beizulegen

Alle Unterlagen sind in 3facher Form vorzulegen.
Menge: 1,000 psch

**44.49.2 Wechselschalter uP**
Wechselschalter in UP-Ausführung mit hoher Bruchfestigkeit einschl. Schalterdose und Stemmarbeiten
Öffnen von Schalterdosen nach Verputzarbeiten

Fabrikat:
Typ:
Farbe: reinweiß

Liefern, montieren und betriebsfertig anschließen.
Menge: 6,000 St

**44.49.3 Heizungsnotschalter (NOT-AUS-Schalter) für Heizanlagen**
Heizungsnotschalter (NOT-AUS-Schalter) für Heizanlagen zur sofortigen Unterbrechung der Stromzufuhr (gem. DIN VDE 0116 / EN 50156). Komplette Einheit bestehend aus: Schaltergehäuse bzw. Schaltereinsatz (Ausführung 2-polig oder 3-polig, 16 A / 250 V bzw. 400 V)Wippe/Taste mit roter Kalotte und Beschriftung (z.B. "Heizung NOT-AUS")Integrierter Glimmlampe/LED als Betriebsanzeige (Signalrot)Abdeckrahmen und Dichtungsmaterial für die fachgerechte Montage
Menge: 2,000 St

**44.49.4 Kontrollschalter uP**
Kontrollschalter  in UP-Ausführung mit hoher Bruchfestigkeit einschl. Schalterdose und Stemmarbeiten.
Öffnen von Schalterdosen nach Verputzarbeiten

Fabrikat:
Typ:
Farbe: reinweiß

Liefern, montieren und betriebsfertig anschließen.
Menge: 3,000 St

**44.49.5 Tastdimmer 2 fach uP**
Tastdimmer 2 Fach  in UP-Ausführung mit hoher Bruchfestigkeit einschl. Schalterdose und Stemmarbeiten.
Öffnen von Schalterdosen nach Verputzarbeiten

Fabrikat:
Typ:
Farbe: reinweiß

Liefern, montieren und betriebsfertig anschließen.
Menge: 2,000 St

**44.49.6 Türöfnner Taster uP**
Türöffner Taster in UP-Ausführung mit hoher Bruchfestigkeit einschl. Schalterdose und Stemmarbeiten.
Öffnen von Schalterdosen nach Verputzarbeiten

Ansteuertaster für unterschiedlichste Ansprüche zum Öffnen und Schließen von automatischen Türen. GEZE Ansteuertaster werden für unterschiedliche Montagemöglichkeiten angeboten: Wand-, Boden oder Deckenmontage. Alle Ansteuertaster können für den Innen- und Außenbereich eingesetzt werden.

Ansteuerung von automatischen Dreh-, Schiebe-, Falt-, Karussell- und Rundschiebetüren
Einsatz im Innen- und Außenbereich über Flächentaster
Einsatz im Gastronomiebereich über pneumatischen Schalter
Einsatz im Außenbereich über behindertengerechten Sensortaster

Fabrikat:
Typ:
Farbe: reinweiß Schlüsselsymbol

Liefern, montieren und betriebsfertig anschließen.
Menge: 3,000 St

**44.49.7 Schuko-Steckdose uP**
Schuko-Steckdose in UP-Ausführung mit hoher Bruchfestigkeit und erhöhtem Berührungsschutz nach VDE 0620 Teil 1 einschl. Schalterdose und Stemmarbeiten.
Öffnen von Schalterdosen nach Verputzarbeiten

Fabrikat:
Typ:
Farbe: reinweiß

Liefern, montieren und betriebsfertig anschließen.
Menge: 45,000 St

**44.49.8 Schuko-Steckdose uP mit Klappdeckel**
Schuko-Steckdose in UP-Ausführung mit hoher Bruchfestigkeit,  Klappdeckel  und erhöhtem Berührungsschutz nach VDE 0620 Teil 1 einschl. Schalterdose und Stemmarbeiten.
Öffnen von Schalterdosen nach Verputzarbeiten

Fabrikat:
Typ:
Farbe: reinweiß

Liefern, montieren und betriebsfertig anschließen.
Menge: 4,000 St

**44.49.9 Herdsteckdose, uP**
Herdsteckdose, in Unterputz-Ausführung einschl. Schalterdose und Stemmarbeiten.

liefern, montieren und betriebsfertig anschließen.
Menge: 1,000 St

**44.49.10 Ausschalter UP**
Ausschalter, in UP-Ausführung mit hoher Bruchfestigkeit einschl. Schalterdose und Stemmarbeiten.
Öffnen von Schalterdosen nach Verputzarbeiten

Fabrikat:
Typ:
Farbe: reinweiß

Liefern, montieren und betriebsfertig anschließen.
Menge: 2,000 St

**44.49.11 Serienschalter uP**
Serienschalter, in UP-Ausführung mit hoher Bruchfestigkeit einschl. Schalterdose und Stemmarbeiten.
Öffnen von Schalterdosen nach Verputzarbeiten

Fabrikat:
Typ:
Farbe: reinweiß

Liefern, montieren und betriebsfertig anschließen.
Menge: 2,000 St

**44.49.12 Serientaster uP**
Serientaster, in UP-Ausführung mit hoher Bruchfestigkeit einschl. Schalterdose und Stemmarbeiten.
Öffnen von Schalterdosen nach Verputzarbeiten

Fabrikat:
Typ:
Farbe: reinweiß

Liefern, montieren und betriebsfertig anschließen.
Menge: 3,000 St

**44.49.13 Jalousientaster uP**
Jalousientaster, in UP-Ausführung mit hoher Bruchfestigkeit einschl. Schalterdose und Stemmarbeiten.
Öffnen von Schalterdosen nach Verputzarbeiten

Fabrikat:
Typ:
Farbe: reinweiß

Liefern, montieren und betriebsfertig anschließen.
Menge: 6,000 St

**44.49.14 Hohlwanddose luftdicht als Schalterdose**
Hohlwanddose luftdicht als Schalterdose einschl. Herstellen des Dosenausschnittes.

Liefern und montieren.
Menge: 20,000 St

**44.49.15 Unterputzklemmdose**
Unterputzklemmdose einschl. Deckel, Klemmarbeiten, Stemmarbeiten liefern und betriebsfertig montieren.
Öffnen von Schalterdosen nach Verputzarbeiten
Liefern und montieren.
Menge: 20,000 St

**44.49.16 Unterputz-Schalterdose, 60 mm Durchmesser,40 mm hoch**
Unterputz-Schalterdose, 60 mm Durchmesser, 40 mm hoch, kombinierbar mit Snap-Tunnelstutzen, Spreiz- und Schraubbefestigung.

Liefern und montieren, einschl. Befestigungsmaterial.
Menge: 10,000 St

**44.49.17 Unterputz-Abzweig-Schalterdose, 60 mm Durchmesser**
Unterputz-Abzweig-Schalterdose, 60 mm Durchmesser, 60 mm hoch, kombinierbar mit SnapTunnelstutzen, Spreiz- und Schraubbefestigung. Einschl. Stemmarbeiten.

Liefern und montieren.
Menge: 15,000 St

**44.49.18 Decken-Bewegungsmelder**
Bewegungsmelder mit 360° Erfassungsbereich für die Deckenmontage
Besondere Produktfunktionen: Einfaches Parametrieren, Fernsteuern und Dokumentieren mit IR-Pen und App;
Benutzerschnittstelle: Einstellregler/Potentiometer, IR-Fernbedienung mit "blue mode" Technologie
Steuerungssystem: ON/OFF
Montageart: Unterputz / Gerätedose Ø 68 mm
Montageort: Decke
Abmessungen: Höhe/Tiefe 62 mm, Ø 108 mm
Einbaumaß: Einbautiefe: 24 mm, Ø 60 mm
Gewicht: 142 g
Schutzart: IP20
Schutzklasse: II
Zulässige Umgebungstemperatur: -25 °C--+50 °C
Relative Luftfeuchte: 5-93 %, nicht kondensierend
Farbe: weiß, ähnlich RAL 9010
Nennspannung: 230 V AC / 50 Hz
Einschaltstrom: 800 A / 200 µs
Leistungsaufnahme: 0.3 W
Erfassungswinkel: 360°
Erfassungsreichweite quer: Ø 8 m
Erfassungsreichweite frontal: Ø 6 m
Erfassungsbereich: bis zu 50 m²
Empf. Montagehöhe: 3 m
Max. Montagehöhe: 5 m
Helligkeitswert: 5-2000 lx
Anzahl Lichtkanäle: 1
Modus: Halbautomatik, Vollautomatik
Schaltverzögerung von "dunkel zu hell": 0 s
Schaltverzögerung von "hell zu dunkel": 30 s
Schaltleistung Kanal 1: 230 V/50 Hz, 16 AX
2300 W/10 A (cos phi = 1)
1150 VA/5 A (cos phi = 0,5)
600 W LED
Schaltkontakt: Schließer / potenzialbehaftet
Nachlaufzeit: 60s bis 30 min (in Stufen einstellbar)

Fabrikat:
Typ:

Liefern und montieren.
Menge: 12,000 St
Produkt:
  Artikel:
    Artikelnummer: EP10055393
    Artikelkurztext: Decken-Bewegungsmelder

**44.49.19 Aussenbewegungsmelder**
Aussenbewegungsmelder
Bewegungsmelder mit 230° Erfassungsbereich und großer Reichweite
Besondere Produktfunktionen: Einhand-Stecksockel; Unterkriechschutz; Einfaches Parametrieren, Fernsteuern und Dokumentieren mit IR-Pen und App;
Benutzerschnittstelle: Einstellregler/Potentiometer, IR-Fernbedienung mit "blue mode" Technologie
Steuerungssystem: 12-36 V UC
Montageart: Aufbau
Montageort: Decke / Wand
Abmessungen: Länge 135 mm x Breite 78 mm x Höhe/Tiefe 105 mm
Gewicht: 314 g
Schutzart: IP54
Schutzklasse: III
Zulässige Umgebungstemperatur: -25 °C +55 °C
Relative Luftfeuchte: 5-95 %, nicht kondensierend
Farbe: weiß, ähnlich RAL 9010
Nennspannung: 12 - 24 V AC/DC
Leistungsaufnahme: 0.3 W
Erfassungswinkel: 230° (2 x 115° separat einstellbar) und 360° Unterkriechschutz
Erfassungsreichweite quer: Ø 40 m
Erfassungsreichweite frontal: Ø 16 m
Erfassungsbereich: bis zu 804 m²
Empf. Montagehöhe: 2.5 m
Max. Montagehöhe: 4 m
Helligkeitswert: 2-2500 lx
Anzahl Lichtkanäle: 1
Schaltverzögerung von "dunkel zu hell": 5 s
Schaltverzögerung von "hell zu dunkel": 0 s
Schaltleistung Kanal 1: Schließer / potenzialbehaftet
Nachlaufzeit: 15 s bis 30 min (in Stufen einstellbar)
Farbe: Schwarz

Fabrikat:
Typ:

Liefern und montieren, einschl. Befestigungsmaterial.
Menge: 4,000 St

**44.49.20 Außensteckdose Anthrazit IP44**
SCHUKO-Steckdose 16 A 250 V~ mit Klappdeckel IP 44.

Fabrikat:
Typ:
Farbe:

Liefern und montieren.
Menge: 3,000 St
Produkt:
  Artikel:
    Artikelnummer: 4488 28
    Artikelkurztext: Außensteckdose Anthrazit IP44

**44.49.21 Wechselschalter,IP 44, AP**
Wechselschalter in Aufputz-Ausführung, IP 44 einschl. Befestigungsmaterial.

Fabrikat:
Typ:

Liefern und montieren.
Menge: 6,000 St

**44.49.22 CEE-Steckdose 16 A, aP, IP 44**
CEE-Steckdose 16 A, in Aufputz-Ausführung, IP 44 einschl. Befestigungsmaterial.

Fabrikat:

Liefern und montieren, einschl. Befestigungsmaterial.
Menge: 3,000 St

**44.49.23 CEE Stecker auf H07RNF 5G2,5mm**
CEE Stecker auf H07RNF 5G2,5mm
Liefern und montieren
Menge: 1,000 St

**44.49.24 Bewegungsmelder mit 360° Erfassungsbereich**
Bewegungsmelder mit 360° Erfassungsbereich für die Deckenmontage
Besondere Produktfunktionen: Einfaches Parametrieren, Fernsteuern und Dokumentieren mit IR-Pen und App;
Benutzerschnittstelle: Einstellregler/Potentiometer, IR-Fernbedienung mit "blue mode" Technologie
Steuerungssystem: ON/OFF
Montageart: Unterputz / Gerätedose Ø 68 mm
Montageort: Decke
Abmessungen: Höhe/Tiefe 62 mm, Ø 108 mm
Einbaumaß: Einbautiefe: 24 mm, Ø 60 mm
Gewicht: 142 g
Schutzart: IP20
Schutzklasse: II
Zulässige Umgebungstemperatur: -25 °C--+50 °C
Relative Luftfeuchte: 5-93 %, nicht kondensierend
Farbe: weiß, ähnlich RAL 9010
Nennspannung: 230 V AC / 50 Hz
Einschaltstrom: 800 A / 200 µs
Leistungsaufnahme: 0.3 W
Erfassungswinkel: 360°
Erfassungsreichweite quer: Ø 8 m
Erfassungsreichweite frontal: Ø 6 m
Erfassungsbereich: bis zu 50 m²
Empf. Montagehöhe: 3 m
Max. Montagehöhe: 5 m
Helligkeitswert: 5-2000 lx
Anzahl Lichtkanäle: 1
Modus: Halbautomatik, Vollautomatik
Schaltverzögerung von "dunkel zu hell": 0 s
Schaltverzögerung von "hell zu dunkel": 30 s
Schaltleistung Kanal 1: 230 V/50 Hz, 16 AX
2300 W/10 A (cos phi = 1)
1150 VA/5 A (cos phi = 0,5)
600 W LED
Schaltkontakt: Schließer / potenzialbehaftet
Nachlaufzeit: 60s bis 30 min (in Stufen einstellbar)

Fabrikat:
Typ:

Liefern und montieren.
Menge: 11,000 St

**44.49.25 Bewegungsmelder mit 130° Erfassungsbereich Wand Montage**
Bewegungsmelder mit 130° Erfassungsbereich und großer Reichweite
Besondere Produktfunktionen: Nulldurchgangsschaltung; Einhand-Stecksockel; Unterkriechschutz; Einfaches Parametrieren, Fernsteuern und Dokumentieren mit IR-Pen und App;
Benutzerschnittstelle: Einstellregler/Potentiometer, IR-Fernbedienung
Steuerungssystem: ON/OFF
Montageart: Aufbau
Montageort: Decke / Wand
Abmessungen: Länge 135 mm x Breite 78 mm x Höhe 105 mm
Gewicht: 310 g
Schutzart: IP54
Schutzklasse: II
Zulässige Umgebungstemperatur: -25 °C...+55 °C
Relative Luftfeuchte: 5-95 %, nicht kondensierend
Farbe: weiß, ähnlich RAL 9010
Nennspannung: 230 V AC / 50 Hz
Einschaltstrom: 100 A / 200 µs
Leistungsaufnahme: 0,3 W
Erfassungswinkel: 130° und 360° Unterkriechschutz
Erfassungsreichweite quer: r 20 m
Erfassungsreichweite frontal: r 8 m
Erfassungsbereich: bis zu 454 m²
Empf. Montagehöhe: 2,5 m
Max. Montagehöhe: 4 m
Helligkeitswert: 2-2500 lx
Anzahl Lichtkanäle: 1
Slave-Eingang: false
Konstantlichtregelung: false
Schaltverzögerung von "dunkel zu hell": 5 s
Schaltverzögerung von "hell zu dunkel": 0 s
Schaltleistung Kanal 1: 230 V/50 - 60 Hz
2300 W / 10 A (cos phi = 1),
1150 VA / 5 AX (cos phi = 0,5)
600 W LED
Schaltkontakt: Schließer / potenzialbehaftet
Nachlaufzeit: 15 s 30 min (in Stufen einstellbar)
Impulsfunktion: true
Tastereingang: false

Liefern und betriebsfertig montieren
Menge: 3,000 St

**44.49.26 Kabelzweigkästen**
Kabelzweigkästen Schutzart IP 54, Nennspannung 660 V mit 7 ausbrechbaren Gewindeeinführungen EN 20 (Kabelverschraubungen mit kurzem Anschlußgewinde verwenden)
Material: Duroplast unbrennbar, einschl. Kabelverschraubungen sowie Verklemmen der eingeführten Kabel.

Liefern und montieren, einschl. Befestigungsmaterial.
Menge: 15,000 St

*Hinweis: Jalousieanlage*

**44.49.27 Blindabdeckungseinheit**
Liefern und fachgerechtes Einbauen einer betriebsfertigen Blindabdeckungseinheit, bestehend aus: Unterputzdose: 1-fach Gerätedose (Schalterdose) nach DIN 49073, für Unterputz-Montage, inkl. Setzen und bündigem Einputzen in Mauerwerk oder Beton.Tragsystem: Blind-Zentralscheibe mit metallischem Tragring zur stabilen Schraubbefestigung.Abdeckrahmen: 1-fach Rahmen, passend zur Zentralscheibe, Montage auf Putz/Dose.Material/Design: Thermoplast, bruchsicher, Farbe: [z. B. Reinweiß glänzend].Fabrikat: [z. B. Busch-Jaeger, Gira, Jung, Merten oder gleichwertig].Die Leistung umfasst das Schlitzen/Bohren des Untergrundes (sofern nicht bauseits vorhanden), das Eingipsen der Dose sowie die endgültige Montage von Abdeckung und Rahmen nach Abschluss der Malerarbeiten.
Menge: 10,000

**44.49.28 Anschlussarbeiten Jalousienkupplung**
Anschlussarbeiten einer Gummischlauchleitung H07RN-F 4 x 1,5 mm², an eine bauseits vorhandene Jalousienkupplung sowie Anschließen, Einführen und Abmanteln und mit alterungsbeständigen Kabelbezeichnung versehen.

Liefern und montieren.
Menge: 6,000 St

### Titel 51 Beleuchtungsanlagen

#### Bereich 51.51 Ortsfeste Leuchten für Allgemeinbeleuchtung

*Hinweis: Vorbemerkung*
Die angebotenen Leuchten sind durch den
Bauherren zu bemustern und freizugeben.

**51.51.1 LED-Feuchtraum-Anbauleuchte IP66 mit PC-Leuchtenkörper**
LED-Feuchtraum-Anbauleuchte IP66 mit PC-Leuchtenkörper und PC-Diffusor.Mit Cliplos-Verschlusstechnik zur schutzartgerechten, einfachen Montage von Diffusor-Abdeckwanne und Leuchtenkörper nach dem Anschluss.Geeignet zur Anwendung in HACCP, IFS und/oder BRC Global Standard Food zertifizierten Unternehmen.Mit begrenzter Oberflächentemperatur (DIN EN 60598-2-24, D-Kennung).Mit symmetrisch breit strahlender Lichtstärkeverteilung.Lichtstärkeverteilung: direktMaterial Reflektor: PC-AbdeckungLeuchtenkörper aus recycelbarem, UV-beständigem PC.Farbe Leuchtenkörper: grau (ähnlich RAL 7035)Montageort: Wand ohne Einbauöffnung, Decke ohne Einbauöffnung, Outdoor Wand überdachtMit elektronischem Betriebsgerät, schaltbarBetriebsgerät gemäß Ökodesign-Anforderungen austauschbar.Mittlere Bemessungslebensdauer L80 (tq 25 °C) = 50.000 h.Lichtquelle gemäß Ökodesign-Anforderungen austauschbar.Leuchtenlichtstrom in 16 Stufen einstellbar (Multilumen).Bemessungslichtstrom 2100 lm - 6500 lm,Bemessungsleistung 15 W - 49 W,maximale Leuchten-Lichtausbeute 146 lm/W.Leistungsfaktor ? > 0,95,Farbwiedergabeindex: Ra > 80Lichtfarbe: neutralweißFarbtemperatur: 4000 KFarborttoleranz (initial MacAdam) = 3 SDCMMaße (L x B): 1257 mm x 102 mm, Leuchtenhöhe 91 mm.Schutzklasse (DIN EN 61140): ISchutzart (DIN EN 60529): IP66Schutzart raumseitig: IP66Prüftemperatur Glühdrahttest gemäß IEC 60695-2-11: 850 °C; Gewicht: 2.2 kg.ENEC zertifiziert.

Hersteller:
Typ:

Liefern und betriebsfertig montieren.
Menge: 9,000 St

**51.51.2 Mastleuchte mit Mastbefestigung**
. Aus Aluminium-Druckguss.Vielseitige Mast-Außenleuchte in reduzierter, internationaler Formensprache und flacher
Bauform. Mit intelligentem Label zum schnellen Aufrufen von Leuchten-Informationen
mittels QR-Code. Kompakte Ausführung, Länge Leuchtenkopf 450mm. In Kombination mit
der separat zu bestellenden Mastbefestigung als Mastaufsatzleuchte (Zopfmaß Ø 76 mm /
Ø 60 mm) oder Mastansatzleuchte (Zopfmaß Ø 42 mm / Ø 60 mm) zu verwenden. Die
Neigung des Leuchtenkopfs ist einstellbar. Neigungswinkel für Ansatzmontage o°, -5°, -10°,
-15°. Neigungswinkel für Aufsatzmontage 0°, 5°, 10°, 15°.. Asymmetrisch breit strahlende
Lichtstärkeverteilung zur Beleuchtung von Straßen nach P-Beleuchtungsklassen sowie MBeleuchtungsklassen
mit einem Straßenbreite-zu-Lichtpunkthöhe-Verhältnis von bis zu 2,0.
Bemessungslichtstrom 3.200 lm, Bemessungsleistung 24,0 W, Leuchten-Lichtausbeute
Bemessungslichtstrom 3.200 lm, Bemessungsleistung 24,0 W, Leuchten-Lichtausbeute 133
lm/W. Allgemeiner Farbwiedergabeindex (CRI) > 70, ähnlichste Farbtemperatur (CCT)

Mastbefestigung für Leuchten der Baureihe Jovie 50/70

Liefern und montieren.
Menge: 1,000 St

**51.51.3 Wandleuchten Rund**
Decken- und Wandleuchte. Die Farbtemperatur der Leuchte kann wahlweise auf 3000 K oder 4000 K eingestellt werden. LED, 15,4 W Leuchten-Anschlussleistung, Leuchten-Lichtstrom 2199 lm im Betrieb bei Farbtemperatur 3000 K. Leuchten-Lichtstrom 2259 lm im Betrieb bei Farbtemperatur 4000 K. Farbwiedergabeindex (CRI) > 80. Mit austauschbarem LED-Modul mit einer mittleren Bemessungslebensdauer von > 200.000 Betriebsstunden (L80B50 bei ta = 25 °C). 20-jährige Nachliefergarantie auf das LED-Modul und die Verschleißteile. Mit LED-Netzteil, DALI-steuerbar, 220-240 V, 0/50-60 Hz. Schutzart IP 65. Leuchte aus Aluminiumguss und Edelstahl, Farbe Weiß. Mundgeblasenes dreischichtiges Opalglas. Zwei Leitungseinführungen zur Durchverdrahtung der Netzanschlussleitung bis Ø 10,5 mm, max. 5 x 1,5 qmm. Leuchtendurchmesser 300 mm, Höhe 120 mm.

Leifern und montieren
Menge: 6,000 St

**51.51.4 Spiegelleuchte 600mm**
Anbau-Lichtlinie für Wand- ider Deckenmontage bestehend aus Aluminiumprofil.

Leuchtmittel  LED
Installationstyp  Anbau-Lichtlinie
Oberfläche  Weiß
Lichtverteilung  Direktstrahlend
Lichtfarbtemperatur 4000K
Farbwiedergabeindex Ra>80
Optisches System  Diffusor
Steuerung  schaltbar, ON/OFF
Länge L  600mm
Breite B  40mm
Höhe H  65mm
Leuchtenlichtstrom  mind. 1080lm
Anschlussleistung ca. 9W
Schutzart  IP20
Prüfzeichen  ENEC
LED-Lebensdauer  L85B10 (tq 25°C) = 50.000h
Gewicht  ca. 1,5kg

Hersteller:
Typ:

Liefern und montieren
Menge: 6,000 St

**51.51.5 Einbaulecuhte für Wände Abmessungen 40 x 310 x 90 mm**
Einbauleuchte für Wände und Treppen. Freistrahlendes Licht. Die Farbtemperatur der Leuchte kann wahlweise auf 3000 K oder 4000 K eingestellt werden. LED, 5,8 W Leuchten-Anschlussleistung, Leuchten-Lichtstrom 328 lm im Betrieb bei Farbtemperatur 3000 K. Leuchten-Lichtstrom 336 lm im Betrieb bei Farbtemperatur 4000 K. Farbwiedergabeindex (CRI) > 80. Mit austauschbarem LED-Modul mit einer mittleren Bemessungslebensdauer von > 200.000 Betriebsstunden (L80B50 bei ta = 25 °C). 20-jährige Nachliefergarantie auf das LED-Modul und die Verschleißteile. Mit LED-Netzteil 220-240 V, 0/50-60 Hz. Schutzart IP 65. Leuchte aus Aluminiumguss, Aluminium und Edelstahl, Farbe Grafit. Sicherheitsglas weiß. Zwei Leitungseinführungen zur Durchverdrahtung der Netzanschlussleitung bis Ø 10,5 mm. Abmessungen: 50 x 320 x 75 mm. Leuchte für den Einbau in eine Einbauöffnung mit den Abmessungen 40 x 310 x 90 mm oder in das Einbaugehäuse oder Einbaugehäuse für Wärmedämmverbundsysteme WDVS.

Liefern und montieren mit allen zubehören. Einbaugehäuse und Einputzrahmen
Menge: 1,000 St

**51.51.6 Einbau-Downlight für Allgemeinbeleuchtung**
Einbau-Downlight für Allgemeinbeleuchtung

Leuchtenkonstruktion: Gehäuse: Hochwertiger Aluminiumdruckguss; innovatives Wärmemanagement durch Passivkühlung zur Maximierung der LED-Lebensdauer.Optik: Opaler Mikroprismendiffusor für homogene, schattenfreie Lichtverteilung und normgerechte Entblendung.Strahlungscharakteristik: UV- und IR-frei (schont beleuchtete Materialien und verhindert Wärmeentwicklung nach vorne)

Einbautiefe: extrem flach, < 32 mmLichtstrom: 1.250 lm (hocheffizient)Farbtemperatur: 4.000 K (Neutralweiß) oder 3.000 K (Warmweiß)Farbwiedergabe: Ra > 90 (für naturgetreue Farbdarstellung)Schutzart: IP44 raumseitig (geschützt gegen Spritzwasser, ideal für Flure und Sanitärbereiche)Energieeffizienz: Klasse D oder höher (nach aktueller EU-Label-Verordnung)Lebensdauer: L80/B10 > 50.000 Stunden

Liefern und montieren
Menge: 15,000 St

**51.51.7 Wandleuchte Quadrat LED 20 W**
Decken- und Wandleuchte, Lichtbaustein® Quadrat. LED, 20 W Leuchten-Anschlussleistung, Leuchten-Lichtstrom 1780 lm, Farbtemperatur 3000 K. Farbwiedergabeindex (CRI) > 80. Mit austauschbarem LED-Modul mit einer mittleren Bemessungslebensdauer von 82.000 Betriebsstunden (L80B50 bei ta = 25 °C). 20-jährige Nachliefergarantie auf das LED-Modul und die Verschleißteile. LED-Modul für Netzspannung 220-230 V, 50/60 Hz. Geeignet für Phasenanschnitts- oder Phasenabschnittsdimmung. Schutzart IP 44. Leuchte aus Aluminiumguss und Edelstahl, Farbe Grafit. Opalglas seidenmatt. Zwei Leitungseinführungen zur Durchverdrahtung der Netzanschlussleitung bis Ø 10,5 mm. Abmessungen: 280 x 280 x 130 mm.

Liefern und montieren
Menge: 6,000 St

**51.51.8 Lichtkanal ǀ Anbau länge 5346 mm**
Lichtkanal  ǀ Anbau 5346 mm

Lichtbandsystem nach Maß für Decken-, Wand- oder Pendel montage, hochwertiges extrudiertes Aluminiumprofil für einfache Decken- oder abgehängte Montage, Gehrungsschnitte für Flächen, Wand/Decke innen, Ecke außen/innen möglich (Schnittkosten auf Anfrage), Lichteinsätze und (erforderliches) Zubehör separat bestellen, Acrylglasdiffusor opal bündig aus PMMA mit werkzeugloser Einrasttechnik

Schutzart: IP40
Gewicht: 1.86 kg
Farbe: weiß

Hersteller:
Typ: ‘
Liefern und montieren.
Menge: 6,000 St

**51.51.9 Lichtkanal ǀ Anbau 7591 mm**
Lichtkanal  ǀ Anbau 7591 mm

Lichtbandsystem nach Maß für Decken-, Wand- oder Pendel montage, hochwertiges extrudiertes Aluminiumprofil für einfache Decken- oder abgehängte Montage, Gehrungsschnitte für Flächen, Wand/Decke innen, Ecke außen/innen möglich (Schnittkosten auf Anfrage), Lichteinsätze und (erforderliches) Zubehör separat bestellen, Acrylglasdiffusor opal bündig aus PMMA mit werkzeugloser Einrasttechnik

Schutzart: IP40
Gewicht: 1.86 kg
Farbe: weiß

Hersteller:
Typ: ‘
Liefern und montieren.
Menge: 1,000 St

**51.51.10 Lichtkanal ǀ Anbau 2676mm**
Lichtkanal  ǀ Anbau 2676 mm

Lichtbandsystem nach Maß für Decken-, Wand- oder Pendel montage, hochwertiges extrudiertes Aluminiumprofil für einfache Decken- oder abgehängte Montage, Gehrungsschnitte für Flächen, Wand/Decke innen, Ecke außen/innen möglich (Schnittkosten auf Anfrage), Lichteinsätze und (erforderliches) Zubehör separat bestellen, Acrylglasdiffusor opal bündig aus PMMA mit werkzeugloser Einrasttechnik

Schutzart: IP40
Gewicht: 1.86 kg
Farbe: weiß

Hersteller:
Typ: ‘
Liefern und montieren.
Menge: 6,000 St

#### Bereich 51.52 Ortsfesteleuchten für Sicherheitsbeleuchtung

**51.52.1 Selbstüberwachte Display-Rettungszeichen- Wandmontage**
Rettungszeichenleuchte in flacher Bauform für höchste Ansprüche zum Anschluss an CPS/LPS- und NEA-Systeme. Werkzeuglos zu öffnendes Metallgehäuse (Kunststoffgehäuse nicht zugelassen). Dezent umlaufender Aluminiumrahmen (eloxiert) mit einer Breite von 3mm. Universell einsetzbare Pfeilrichtung durch beiliegendes Piktogramm-Set.

Der integrierte Adressbaustein zur Einzelleuchtenüberwachung muss in Stromkreisen mit gemischter Installation (DS/BS) sowie für den Betrieb in AC- und DC-Netzen geeignet sein. Die Kommunikation erfolgt über die Netzzuleitung ohne zusätzliche BUS-Leitung.

Aufbau der Leuchte gemäß DIN EN 60598-1 und -2-22, DIN EN 1838, DIN 4844-1, DIN EN 55015. Piktogramme gemäß DIN EN ISO 7010 und DIN ISO 3864.

Gehäusematerial: Aluminium

Gehäusefarbe: Aluminium natur

Anschlussspannung: 230V AC/DC

Erkennungsweite: 30m

Anschlussleistung (AC/DC): 6,1VA / 3,5W

Leuchtmittel: LED

Montageart: Wandmontage

Ausführung: Systemleuchte mit Überwachung

Schutzart: IP 41

Schutzklasse: I

Abmessung: H:155mm x B:305mm x T:39mm
Menge: 4,000 St

**51.52.2 Selbstüberwachte Display-Rettungszeichen- Deckenmontage**
Display-Rettungszeichenleuchte mit rahmenloser Piktogramm- Scheibe zum Anschluss an CPS/LPS- und NEA-Systeme. Gehäuse aus hochwertigem Edelstahl (Kunststoffgehäuse nicht zugelassen). Der konstruktive Aufbau der Leuchte muss die Möglichkeit bieten, das LED-Leuchtmittel tauschen zu können. Das Piktogramm ist mittels Siebdruck aufzubringen (Klebefolien sind nicht zulässig).

Der integrierte Adressbaustein zur Einzelleuchtenüberwachung muss in Stromkreisen mit gemischter Installation (DS/BS) sowie für den Betrieb in AC- und DC-Netzen geeignet sein. Die Kommunikation erfolgt über die Netzzuleitung ohne zusätzliche BUS-Leitung.

Aufbau der Leuchte gemäß DIN EN 60598-1 und -2-22, DIN EN 1838, DIN 4844-1, DIN EN 55015. Piktogramme gemäß DIN EN ISO 7010 und DIN ISO 3864.

Gehäusematerial: Edelstahl

Gehäusefarbe: Edelstahl gebürstet

Anschlussspannung: 230V AC/DC

Erkennungsweite: 24m

Anschlussleistung (AC/DC): 10,1VA / 6,0W

Leuchtmittel: LED

Montageart: Deckenmontage

Ausführung: Systemleuchte mit Überwachung

Schutzart: IP 41

Schutzklasse: I

Abmessung: H:216mm x B:253mm x T:92mm
Menge: 3,000 St

**51.52.3 Sicherheitsleuchte**
Sicherheitsleuchte in rundem Design zum Anschluss an CPS/LPS- und NEA-Systeme. Aufbau gemäß DIN EN 60598-1 und -2-22, DIN EN 1838, DIN EN 55015.

Hochwertiges Metallgehäuse (Kunststoffgehäuse nicht zugelassen) mit strukturierter Pulverbeschichtung. Leuchte bestückbar mit unterschiedlichen Linsenmodulen für die symmetrische oder asymmetrische Ausleuchtung von Fluchtwegen bzw. Flächen. Geeignet für Montagehöhen von 2 - 30m. Für alle Montagehöhen ist ein einheitliches Leuchten-Gehäuse zu verwenden (bindend vorgeschrieben).

S2 Linse mit symmetrischer Lichtverteilung zur Ausleuchtung von Flucht- und Rettungswegen sowie Flächen. Lichttechnische Eigenschaften bei 18m Montagehöhe (bindend vorgeschrieben): Abstand Leuchte-Leuchte in Fluchtwegen: >11,75m (1lx). Abstand Leuchte-Leuchte bei Flächen: >14,00m (0,5lx).

Gehäusematerial: Metall

Gehäusefarbe: RAL 9016

Anschlussspannung: 230V AC / 176-275V DC

Anschlussleistung (AC/DC): 6,5VA / 3,5W

Leuchtmittel: LED-Modul (304lm)

Montageart: Deckenmontage

Ausführung: Systemleuchte mit Überwachung

Schutzart: IP41

Schutzklasse: I

Abmessung: H:46mm x Ø 165mm
Menge: 10,000 St

**51.52.4 Überwachungszentrale EZ 2**
Vollautomatisches Prüfsystem für batteriebetriebene Sicherheitsbeleuchtung gem. DIN EN 62034 zur Programmierung und Überwachung von max. 999 Gessler Einzelbatterie- und LPS-Systemen mit Klartext-Ortsangabe. Detaillierte Fehleranzeige im Klartext (Akkufehler, Batterieladefehler, Temperaturfehler, Leuchtmittelfehler) für eine wartungsfreundliche Handhabung des Systems.

2-adrige Datenleitung (J-Y-(ST)-Y 2x2x0,8 mm2) zur Kommunikation mit den Leuchten. Verkabelung der Gessler Bus-Verbraucher in Stern, Stich und gemischt möglich.

Schnittstellen:

- serielle Druckerschnittstelle RS232

- PC-Schnittstelle RS232

- Visualisierungsschnittstelle RS232

- Bus-Schnittstelle (4x)

- potentialfreie GLT-Störmeldekontakte

- Touch-Folien-Interface

- 2x40 Zeichen-Display

Programmier- und Überwachungsfunktion:

- zyklische Ladeüberwachung aller Notleuchten bzw. Versorgungsgeräte

- wöchentlicher automatischer Funktionstest

- jährlicher automatischer Betriebsdauertest

- Überwachung der Lampenfunktion

- Manuelle Statusabfrage einzelner Adressen mit Typenerkennung

- komfortable Ortstexteingabe (max. 30 Zeichen je Adresse) über RS232

- Über die Zentrale sind bis zu 20 Schaltgruppen / Timerfunktion definierbar

- Aktive Überwachung der angeschlossenen Leuchten und der BUS-Verbindung

- Zuweisung der Betriebsart (DS/BS) jeder Leuchte über Zentrale

- Integriertes Prüfbuch über 4 Jahre

Gehäusematerial: Kunststoff

Gehäusefarbe: RAL 7035

Anschlussspannung: 230V AC/50Hz

Leistung: 14,0VA

Montageart: Aufbaumontage

Schutzart: IP 54

Schutzklasse: II

Abmessung: H:180mm x B:213mm x T:98mm
Menge: 1,000 St

**51.52.5 Stromkreisschild PVC-Folie Beschriftung**
STLB-Bau 2021-10 059
Stromkreisbezeichnungsschild mit Angabe von Verteilung, Stromkreis-Nummer und Leuchten-Nummer, DIN VDE 0100-560 (VDE 0100-560), rund, Schriftart/-größe DIN 1450, aus PVC-Folie, selbstklebend, mit Beschriftung.
Menge: 20,000 St

**51.52.6 Inbetriebnahme**
*** Pauschalposition
Inbetriebnahme der Sicherheits und Fluchtwegsbeleuchtung.
Inklusive der Überwachungszentrale.
Funktionstest der Sicherheitsbeleuchtung und Rettungswegleuchten
Menge: 1,000 psch

### Titel 58 Baubeleuchtung

**58.1 Baubeleuchtung**
Decken- und Wandleuchte als Baustellenbeleuchtung Feuchtraumleuchte ca.6000lm mit Abdeckwanne.
Menge: 20,000 St

**58.2 Gummischlauchleitung H07RN-F 3G2,5 mm2**
Gummischlauchleitung H07RN-F 3G2,5 mm2

Schwere Gummischlauchleitung H07RN-F 3G2,5 mm2 für Baubeleuchtungszwecke liefern und inkl. Steckschlaufen verlegen.
Menge: 150,000 m

**58.3 Baubeleuchtung versetzten**
Oben genannte Baubeleuchtung versetzten .
Menge: 20,000 St

**58.4 Baubeleuchtung Rückbau**
Oben genannte Baubeleuchtung nach Bauende demontieren .
Menge: 20,000 St

**58.5 Anpassen der Baubeleuchtung**
Anpassen der Baubeleuchtung

5- maliges Anpasen der Baubeleuchtung an Baufortschritt
Menge: 1,000 St

**58.6 Baustellenbeleuchtung**
Flexibles LED-Lichtsystems für die Baustellenbeleuchtung

Leistungsbeschreibung:

Lieferumfang:
- Lieferung eines flexiblen, robusten LED-Lichtschlauchs (lichtechte Ausführung, mind. IP65, für den Baustelleneinsatz geeignet), inklusive dazugehöriger Spannungsversorgung über einen 230V-Trafo.

Montage:
- Fachgerechte Befestigung des LED-Lichtschlauchs an der Rohdecke mittels geeigneter Befestigungsmaterialien (z. B. Haken, Klemmen oder Spannsysteme).
- Installation des Transformators extern, in der Nähe der Stromversorgung (Baustromverteiler).

Schaltbarkeit:
- Lieferung und Installation einer Zeitschaltuhr, geeignet für den Betrieb an Baustromverteilern.
- Anschluss der Zeitschaltuhr zwischen Baustromverteiler und Lichtsystem.

Technische Anforderungen:
- Lichtschlauch mit ausreichender Lichtleistung für die Ausleuchtung von Baustellenbereichen.
- System spannungssicher und für den dauerhaften Betrieb auf Baustellen ausgelegt.
- Einhaltung der geltenden VDE-Vorschriften und Sicherheitsstandards für Elektroinstallationen auf Baustellen.

Besondere Hinweise:
- Der Auftragnehmer stellt sicher, dass die Montage die Arbeitsschutzvorschriften erfüllt.

Menge:
50 Meter (Lichtschlauch) inkl. vorbeschriebenem Zubehör liefern und betriebsfertig montieren.

Lichttechnische Kenndaten:
- Leuchten Effizienz:  100lm/W
- Lumen gesamt:  40.000 lm
- Lichtstrom pro Meter:  800 lm
- Farbtemperatur:  4500 - 5500 K
- Farbwiedergabeindex:  80
- Abstrahlwinkel:  117°

Elektrische Kenndaten:
- Lampenleistung pro Meter:  8W
- Gesamtleistung:  375W
- Nennspannung:  230V AC
- Schutzklasse:  II

Leistungsdaten:
- IP Schutzgrad:  IP65
- Nennlebensdauer L70/B50 bei 25 °C: 36.000 h
- Betriebstemperatur: -20 mdash; 45 °C
- Energieklasse (EU 2019/2015): F

Mechanische Kenndaten
- Anzahl der Pole: 2.00
- Querschnitt des Leiters: 1,5 mm
- Anzahl der Lichtquellen pro Meter: 74.00
- Selbstklebend: Nein
- Artikel Länge: 50000 mm
- Abmessung der Artikelbreite: 14 mm
- Abmessung der Artikelhöhe: 7 mm
- Nettogewicht des Artikels: 2505 g
- Gehäusematerial: Polyvinylchlorid (PVC)
- Gehäusefarbe: Farblos
- Kabellänge: 5 cm
- Kabelfarbe: Transparente
- Kabelenden: DC Stecker
- Lampentyp: LED nicht tauschbar
- Befestigungsart: Oberfläche, Klammer-Befestigung

Inkl. Rückbau der Baubeleuchtung nach Freigabe durch die Bauleitung oder nach Inbetriebnahme der Allgemeinbeleuchtung.
Menge: 6,000 St

### Titel 63 Potentialausgleich

**63.1 Blitzstromtragfähiges Steckmagazin für 10 DA LSA+ Leiste**
Blitzstromtragfähiges Steckmagazin für 10 DA LSA+ Leiste

Blitzstrom-Ableiter-Steckmagazin der Ableiterklasse Type 1 LSA für 10 DA LSA-Trennleisten, komplett bestückt, geprüft nach EN 61643-21, erweiterbar mit Schutzstecker zum Kombi-Ableiter, integrierte Trennleistenkontakte für Prüfen, Messen und Patchen bei gleichzeitigem Schutz. Ableiter mit Fail-safe-Funktion und optischer Defektanzeige. Höchste Dauerspannung DC: 180 V, Nennstrom: 0,4 A

Hersteller: '.........'
Typ: '.........'

Liefern, montieren und betriebsfertig anschließen.
Menge: 2,000 St

**63.2 Hauptpotentialausgleichsschiene**
Hauptpotentialausgleichsschiene

Potentialausgleichsschiene mit 10 Anschlüsse mit Isolatoren Cu

Potentialausgleichsschienen Industrie für den Hauptpotentialausgleich nach DIN VDE 0100 Teil
410/540 und den Blitzschutz-Potentialausgleich
nach EN 62305

Auch für den Einsatz in Ex-Bereichen geeignet (gegen
Selbstlockern der Schrauben gesichert).

Ausführung: UV-stabilisiert
Anzahl Anschlüsse: 10
Werkstoff: Cu
Abmessung: 435 x 40 x 5 mm
Querschnitt: 200 mm2
Kurzschlussstrom (AC 50Hz / DC): 39 kA
Schraube: M10 x 25 mm
Werkstoff Schraube / Mutter: NIRO
Ausführung: mit Federring
Werkstoff Isolator: UP
Normenbezug: DIN EN 62561-1

Liefern, montieren und betriebsfertig anschließen.
Menge: 4,000 St

**63.3 Potential-Ausgleichschiene, Stahl**
Potential-Ausgleichschiene geprüft nach VDE 0609 Material: Stahl, galv. verzinkt Abdeckkappe: schlagfester Kunststoff Kontaktleisten: Messing, vernickelt Anschlußmöglichkeiten:
1 x Rundleiter 8 - 10 mm Durchmesser
1 x Flachband bis 30 mm Breite oder
Rundleiter 8 - 10 mm Durchmesser
7 x ein- oder mehrdrähtige Leiter bis 35 mm² oder feindrähtige Leiter bis 16 mm²

Liefern, montieren und betriebsfertig anschließen.
Menge: 4,000 St

**63.4 Banderdungsschelle nach VDE 0190, Rohre bis 6"**
Banderdungsschelle nach VDE 0190, Material Stahl, rostfrei, für Rohre bis 6".

Liefern und betriebsfertig montieren.
Menge: 24,000 St

**63.5 Messung des Fundamenterders HES**
*** Pauschalposition
Prüfung des vorhandenen Fundamenterders. Messung + Dokumentation erneuerung der Haupterdungsschiene
Menge: 1,000 psch

USt %: 19,00
